# Erneuerung ELT Geb.22
Angebotsaufforderung (GAEB 90, DA83)
Vergabenummer: FIW-B-30023944
Währung: EUR
Auftraggeber: Brandenburgischer Landesbetrieb

## Zusätzlicher Text
Baubeschreibung

Die nachfolgende Leistungsbeschreibung beinhaltet die Leistungen auf dem
 Bundeswehr-Flugplatz Holzdorf/Schönewalde Sanierung eines
Bestandsgebäudes

Die Kaserne befindet sich im Süden des Landes Brandenburg an der B 187.

Das Betreten der Liegenschaft und der Gebäude unterliegt besonderen
militärischen Bestimmungen.
Mitarbeitern aus Staaten mit besonderem Sicherheitsrisiko, gemäß
gültiger Liste des Auswärtigen Amtes der BRD, ist der Zutritt zur
Liegenschaft untersagt.

Die Anfahrt zur Baustelle erfolgt über eine zentrale Einfahrt zur
Liegenschaft (Hauptwache) mit Passwechselverfahren.

Mindestens 10 Werktage vor Anlieferungen oder Beginn der Arbeiten vor
Ort muss eine Liste mit den Personalien der Mitarbeiter des AN´s bei der
Bauleitung vorliegen, um deren Zutrittsberechtigung bei der Bundeswehr
beantragen zu
können.

In der Liegenschaft besteht striktes Fotografierverbot.

Während der Bauausführungen hat sich der Auftragnehmer nur in dem ihm
zugewiesenen Bereich aufzuhalten.
Zuwiderhandlungen werden mit Kasernenverweis und Aufhebung der
Zutrittsberechtigung zur Kaserne geahndet.

Das Parken sowie die Lagerung von Materialien ist auf dem gesamten
Gelände nur im Bereich der hierfür ausdrücklich genehmigter Flächen
gestattet.

Die Regelarbeitszeit innerhalb der Kaserne ist werktags
von  07.00 Uhr - 17.00 Uhr festgelegt.

Übernachtungen innerhalb der Kaserne sind nicht gestattet.

## Zusätzlicher Text
Allgemeine Gebäudebeschreibung

Das Gebäude ist in die Gebäudeklasse 1 eingeordnet.
Das Gebäude besteht aus 1 Geschoss und wird als Lagerhalle genutzt.

Beschreibung Baumaßnahme

Das vorliegende Leistungsverzeichnis beinhaltet die Leistungen zur
Herstellung der ELT-Installation
bestehend aus:
- Demontagearbeiten
- Starkstromanlage

Es ist erhöhte Aufmerksamkeit auf die Sicherung der Baustelle zu jeder
Tageszeit zu legen.

Das dauerhafte Parken von Fahrzeugen der Mitarbeiter der Baustelle auf
den ausgewiesenen Stellplätzen ist möglich.

Bestellbedingungen für Bauleitungen

Die Teile B und C der VOB, in ihrer derzeit gültigen Form, werden zu
Vertragsbestandteilen.
Bauablauf
Bei der nachfolgenden Leistungsbeschreibung sind folgende Termine sind
zu beachten:

Baubeginn:  05 / 2026
Fertigstellung:  09 / 2026

## Zusätzlicher Text
Unklarheiten

Stellt der Bieter in den Ausschreibungsunterlagen Widersprüche fest oder
erscheinen ihm einzelne Punkte
nicht zweifelsfrei, so hat er sich durch rechtzeitiges Rückfragen vor
Abgabe Klarheit zu verschaffen. Bedenken des Bieters gegen die Art der
beschriebenen Ausführung sind dem Anbot gesondert schriftlich
beizufügen.

Eine Ortsbesichtigung kann nach vorheriger Terminvereinbarung erfolgen.
Tel. 035389 / 87 813 Herr Daniel Ulbrich

Unkenntnis der Situation

Der Bieter ist verpflichtet, sich vor der Abgabe des Anbotes über alle
Preisbildung und Ausführung
beeinflussenden Umstände, die örtlichen Verhältnisse und die
Eigenschaften der Baustelle, die
Durchführbarkeit der Leistungen in technischer und in baurechtlicher
Hinsicht, insbesondere durch Augenschein und Einsichtnahme in die
Planunterlagen, Klarheit zu verschaffen, sodaß aus dem Titel "Unkenntnis
der Situation" keinerlei Nachforderungen abgeleitet werden können und
der Auftragnehmer in jedem Fall die volle Haftung für seine Leistung
übernimmt.

Örtliche Gegebenheiten

Es wird vorrausgesetzt, dass sich der AN vor Erstellung des Angebotes
mit den Verhältnissen der Baustelle
eingehend vertraut gemacht hat. Aus Unkenntnis dieser Umstände können
keinerlei Nachforderungen begründet werden.

Baustelleneinrichtung:

Alle Erschwernisse und Behinderungen, die sich aus der besonderen Lage
und Nutzung des Objektes ergeben sind in die Einheitspreise
einzukalkulieren. Das betriftt insbesondere die begrenzte Möglichkeit
der Baustelleneinrichtung, die Forderung nach ständigen Verschluß des
Baustellenbereiches gegen unbefugtes Betreten, die besonderen
Anforderungen zum Schutz der vorhandenen Bauelemente (Bauelemente) usw.

Die erforderliche Baustelleneinrichtung ist seitens des Auftragnehmers
in Abstimmung mit dem Auftraggeber auf der angrenzenden Parkfläche
herzustellen. Die Baustellen-Sicherung erfolgt durch den Auftragnehmer.

Die zur Verfügung stehenden Flächen der Baustelleneinrichtung können wie
folgt genutzt werden:
- Teilbereich Parkplatz: Material-Zwischenlagerung

Sofern Material kurzzeitig im öffentlichen Straßenraum abgestellt werden
soll, ist dafür nicht nur die Genehmigung bei den zuständigen Behörden
vom Bieter selbstständig und eigenverantwortlich
einzuholen, sondern auch mit dem Auftraggeber hinsichtlich Gebäudezugang
abzustimmen und von diesem schriftlich genehmigen zu lassen.

Die Baustelleneinrichtung für die Durchführung der vertraglichen
Leistung des AN, wie Werkzeuge, Mann- schaftsunterkünfte, Baucontainer
etc. und Lagerung von Material wird nicht gesondert vergütet und ist
einzukalkulieren.

Ausführungsunterlagen

Sämtliche Ausführungsunterlagen, Pläne, technische Beschreibungen,
Anweisungen etc. werden in
digitaler Form übermittelt, der Ausdruck bzw. die Vervielfältigung und
das Verbringen auf die Baustelle
obliegt dem AN.
Dem AN wird für seine Montageplanung jeweils ein aktueller Plansatz in
Papierform übergeben.

Nebenleistungen

Nachstehende Leistungen gelten - soferne im Leistungsverzeichnis nicht
anders angegeben - ebenfalls
als Nebenleistungen und sind in die Einheitspreise einzurechnen:

Grundsätzlich sind alle Nebenleistungen analog VOB - Abschnitt 4.1 aller
ATV in die Einheitspreise
einzurechnen.

## Zusätzlicher Text
BESONDERE BESTIMMUNGEN

Vorbemerkungen:
Die folgenden Bestimmungen gelten als Vertragsbestandteile.

Besondere Bestimmungen für den Einzelfall

Stemm- und Schneidarbeiten

An sämtlichen Bauteilen dürfen Stemm- bzw. Schneidarbeiten nur im
Einvernehmen mit den Aufsichts- organen des AG, im besonderen bei
Stahlbetonkonstruktionen nur mit Zustimmung des Statikers, vorgenommen
werden (Eintragung im Bautagebuch bzw. in den Plänen). Der bei den
Stemm- bzw.
Schneidarbeiten anfallende Schutt ist sofort und laufend durch den
Verursacher selbst von der Baustelle
zu entfernen.

Aufmaße, Maßgenauigkeit

Die Ermittlung der Leistung erfolgt nach einem vom AN anzufertigen
Baustellen - Aufmaß.

Dem AN obliegen alle für seine eigenen Leistungen erforderlichen
Vermessungsarbeiten im Zusammenhang mit der Leistungserbringung und
Abrechnung in eigener Verantwortlichkeit und auf eigene Kosten. Der AN
ist
verpflichtet, sobald jeweils möglich auf der Baustelle Aufmaße zu
nehmen. Die Maßgenauigkeit der
auszuführenden und der ausgeführten Leistungen ist mit geeigneten
Meßgeräten ständig und für den AG kostenlos zu überprüfen. Dies gilt
auch für vom AG geforderte Kontrollmessungen. Die erforderlichen
Meßgeräte und sonstige Einrichtungen hierfür sind ständig an der
Baustelle vorzuhalten. Im Zuge der Arbeitsdurchführung festgestellte
Maßabweichungen sind umgehend zu beseitigen. Eventuell festgestellte
Abweichungen von den übergebenen Plänen sind rechtzeitig dem
Auftraggeber bekanntzugeben. Die Verantwortung für die maßgerechte
Durchführung der Leistungen trägt der Auftragnehmer.

Beseitigung von Unklarheiten

Ist die Ausführungsart nach Ansicht des Bieters nicht genau,
unvollständig oder unklar beschrieben bzw. aus
den Ausführungsplänen nicht ausreichend ersichtlich, sind diese
Unklarheiten noch während der Angebotsfrist
bis spätestens 1 Woche vor dem Abgabetermin mit dem Auftraggeber
abzuklären. Nachforderungen aus diesen Unklarheiten werden in keinem
Fall anerkannt.

Zusammenwirken auf der Baustelle

Der Auftragnehmer ist verpflichtet, vor Beginn der Arbeit die
erforderlichen Vermessungen und Prüfungen
der Voraussetzungen auf der Baustelle durchzuführen. Vor Inangriffnahme
der einzelnen Bauabschnitte ist die beabsichtigte Vorgangsweise mit dem
Bauherrn bzw. Bauherrnvertreter abzusprechen.

Planknoten sind grundsätzlich vor Ausführungsbeginn vom Auftragnehmer zu
überprüfen. Statikerpläne sind mit Haustechnikplänen (HLKS und Elektro)
zu überprüfen.

Warnpflicht

Der AN ist verpflichtet, die Anforderungen bezüglich der möglichen
Anfangstermine und Vorleistungen von
anderen Gewerken zu prüfen und hat diese Warnpflicht schriftlich und
zeitgerecht wahrzunehmen.

Aufsicht- und Koordinationspflicht

AUFSICHT
Für die Dauer der Bauzeit hat der AN zur Überwachung der Arbeiten eine
geeignete und voll verantwortliche
Aufsichtsperson an der Baustelle einzusetzen. Der Name dieser Person ist
der Bauleitung des AG vor Baubeginn schriftlich bekanntzugeben.

KOORDINATIONSPFLICHT
Der AN ist vepflichtet, die Koordination von Schnittstellen seines
Gewerkes mit anderen Gewerken
entsprechend dem Terminplan und den Anordnungen der Bauüberwachung
selbst vorzunehmen.

SCHULUNG BAULEITER
Die Bauleiter des AN sind im Besonderen auf die Belange der
Baustellensicherheit und des Dienstnehmerschutzes hin zu schulen und
auszubilden.

## Zusätzlicher Text
BESONDERE BESTIMMUNGEN FÜR DEN EINZELFALL

Vertragserfüllung / Gewährleistung
Der AG darf als Sicherheit 5% der Auftragssumme für die vertragsgemäße
Erfüllung der Leistungen bis zur
Abnahme sowie 3% der Bruttoschlussrechnungssumme für die vertragsgemäße
Erfüllung der Gewährleistung
auf die Dauer von 4 Jahren, beginnend mit der Abnahme der Bauleistung,
einbehalten (gem. §17 Nr. 2
VOB/B). Der Einbehalt soll vorrangig vom AN gegen Übergabe einer
unbedingten, unbefristeten,
unwiderruflichen, selbstschuldnerischen Bürgschaft einer europäischen
Bank oder Sparkasse abgelöst
werden, in der diese sich verpflichtet, auf schriftliche Anforderungen
zu zahlen, und in der diese auf sämtliche
Einreden sowie auf das Recht zur Hinterlegung verzichtet (§17 Nr. 3
VOB/B bleibt geltend).

Baustellengemeinkosten

Soweit hierfür keine gesonderten Positionen im Leistungsverzeichnis
vorgesehen sind, sind etwaige
Baustellengemeinkosten und Kosten für die Baustelleneinrichtung in den
Einheitspreisen einkalkuliert.
WC werden vom AG für alle Ausbauhandwerker bis zur vollständigen
Fertigstellung des gesamten Bauwerkes zur Verfügung gestellt.

Brandschutz

Unbeschadet aller für den Auftragnehmer bestehenden rechtlichen
Pflichten trifft der Auftragnehmer
insbesondere folgende Brandschutzmaßnahmen ohne gesonderte Vergütung:

Die angeführten arbeitsrechtlichen Verpflichtungen sind im Falle der
Übertragung von Teilen eines Auftrages an Dritte auf diese vertraglich
weiterzubinden.

Leistung ohne Unterschied der Höhe / Geschosse

Leistung ohne Unterschied der Geschoße. Für die Leistungserbringung in
unterschiedlicher Montagehöhe
wird vereinbart:

Wenn nicht anders angegeben, gelten alle Leistungen ohne Unterschied der
Geschosse bzw. der Bauteil- oder Einbauhöhe.

Leistung ohne Unterschied der Lage

Leistung ohne Unterschied der Lage am Baufeld.

Wenn nicht anders angegeben, gelten alle Leistungen ohne Unterschied der
Lage am Baufeld sowohl im
Gebäudeinneren als auch im Freien.

Abfallentsorgung

Sämtliche dem AG auferlegte gesetzlichen Verpflichtungen bei der
Abfallentsorgung werden an die AN überbunden.

Diese trifft insbesondere die ordnungsgemäße Trennung der Baurestmassen,
das Recycling sowie die
Aufzeichnungspflicht bezüglich der Entsorgung. Spätestens mit der
Schlussrechnung sind die
Aufzeichnungen dem AG zu übergeben. Verwaltungsstrafen, die dem AG wegen
Nichterfüllung seiner gesetzlichen Verpflichtungen diesbezüglich
vorgeschrieben werden, werden auf die Verursacher, falls nicht
feststellbar anteilsmäßig auf alle AN aufgeteilt und im Verhältnis der
Auftragssummen von der Schlussrechnung in Abzug gebracht. Das
Hinausschaffen und Verführen des durch die Leistung des AN anfallenden
Bauschuttes sowie die Beseitigung aller Verunreinigungen sind im
Angebotspreis enthalten.

Es gilt als vereinbart, dass der AN sämtliche entstehenden
Verpflichtungen übernimmt, d.h. alle
Baurestmassen sofort ins Eigentum des AN übergehen.

Bei Nichteinhaltung der laufenden bzw. nach Beendigung der Arbeiten
erforderlichen Reinigungspflicht behält
sich der AG das Recht vor, nach einmaliger Fristsetzung die Reinigung
der Baustelle und die Abfallentsorgung in eigener Regie durchführen zu
lassen.

Die Reinigungs-, Lade-, Transport- und Entsorgungskosten werden dabei
dem Verursacher oder,
falls nicht feststellbar, anteilsmäßig den am Bau beschäftigten Firmen
angelastet und von der
Schlussrechnungssumme abgezogen.

Dasselbe gilt für das mehrmalige Herstellen von Sicherungsmaßnahmen.

Der durch den Auftragnehmer anfallende Bauschutt bzw. Abfälle und
Verpackungsmaterial sind täglich vom
Auftragnehmer einzusammeln, an einer von der örtlichen Bauleitung zu
bestimmenden Stelle auf dem Baugelände zwischen zulagern und mindestens
einmal wöchentlich ohne weitere Kostenvergütung zu abtransportieren.

Die Baustelle ist ohne besondere Vergütung stets besenrein zu halten.

## Zusätzlicher Text
ZUSÄTZLICHE TECHNISCHE VORSCHRIFTEN

  Die im nachfolgendem Leistungsv erzeichnis enthaltenen Anlagen und
Einrichtungen sind nach
  den neuesten, einschlägigen Vorschriften auszuführen, insbesondere
sind zu beachten:

   1.  die einschlägigen DIN-Normen und VDE-Vorschriften

    2.  die technischen Anschlußbedingungen (TAB) des EVU

    3.  das EMV-Gesetz ,einschl. CE-Zertifizierung

    4.  die geltenden  Vorschriften der Deutschen Telekom
(Fernsprechverordnung)

   5.  die LBO Brandenburg

   6.  die Unfallverhütungsvorschriften (UVV), insbesondere die BGV
A3 der Berufsgenossenschaft  für  Feinmechanik und Elektrotechnik,
die allgemein  anerkannten sicherheitstechnischen und
  arbeitsmedizinischen Regeln

   7.  die Arbeitsstättenrichtlinien  und das Arbeitsschutzgesetz

   8.  die Richtlinien des Versandes der Sachversicherer (VdS)

   9.  die bau- und feuerpolizeilichen Bestimmungen der zuständigen
Behörden

   10.  die allgemein anerkannten Regeln der Elektrotechnik gem. §13
Abs.1, 2 EnWG
  (Energiewirtschaftsgesetz) und den dazugehörigen
Durchführungsverordnungen

   11.  Geräte-Sicherungsgesetz GSG und EG-Niederspannungsrichtlinie
(73/23 - EWG)

   12.  Bundesimmisionsgesetz

   13.  Alle verwendeten Materialien müssen aus umweltfreundlichen
und umweltverträglichen
  Werkstoffen sein.

## Geb.22 Ern.Elektoinstallation
Datum: 13.03.26

*Hinweis*
Die folgenden technischen Vertragsbedingungen zum
Vertrag ergänzen die besonderen Vertragsbedingungen des
Bauherrn.

I.1 Planungs- und Ausführungsablauf

Bei der ersten Besprechung der an der Ausführung
Beteiligten, wird entsprechend der Zuständigkeit ein
Verteilschema für die Übergabe des Schriftverkehrs und
der zeichnerischen Unter- lagen festgelegt.

Der AN ist grundsätzlich verpflichtet, seine
Anlagenausführung und Leistungserbringung mit allen
anderen Beteiligten zu koordinieren. Er informiert alle
anderen Beteiligten über die für die Erstellung seiner
Anlage erforderlichen Voraussetzungen und
Vorleistungen.

Die Ausführungsarbeiten sind ausschließlich nach den
vom AG oder dessen Vertretern genehmigten Ausführungs-
und Werk- Plänen auszuführen. Der AN verpflichtet sich
selbst dafür Sorge zu tragen, dass nur nach
Montageplänen, die dem letztgültigen Ausführungsstand
des Gesamtvorhabens entsprechen, gearbeitet wird.
Durchbruchs- und Stemmarbeiten sind nur nach Abstimmung
mit der BL vorzunehmen.

I.2 Ausführungs- und Montageunterlagen

I.2.1 Unterlagen für den Auftragnehmer

Grundlagen für die Ausführung der Anlagen aus baulicher
Sicht sind die Ausführungszeichnungen und Werkpläne des
Architekten. Für Ausführungen im Roh- und Innenausbau
sind entsprechend Erfordernis die Schalpläne des
Statikers hinzuzuziehen.

Für die Erstellung seiner Montagepläne erhält der AN
entsprechend Erfordernis folgende
Ausführungsunterlagen:

-  Grundrisspläne (M 1: 50)

Änderungen zu den Plänen werden in Form von
Deckblättern bzw. in Legenden bekanntgegeben.

I.2.2 Vom Auftragnehmer zu erstellende
Montageunterlagen

Auf der Grundlage der Ausführungsunterlagen hat der AN
unverzüglich nach Auftragserteilung seine
Montageunterlagen zu erstellen und dem AG vor
Montagebeginn zur Kenntnis einzureichen.

Der AN hat sich bezüglich der behördlichen Auflagen für
die Anlagenausführung zu informieren, die ihm
übergebenen Planungsunterlagen und
Ausführungszeichnungen des AG in diesbezüglicher
Hinsicht zu überprüfen und ggf. vorhandene Auflagen in
seiner Montageplanung, nach Rücksprache mit dem AG, zu
berücksichtigen.

Die vom AN anzufertigenden Unterlagen müssen
entsprechend dem Verwendungszweck und projektgebunden
gekennzeichnet sowie fortlaufend nummeriert, mit einem
Zeichnungskopf des AN versehen und als
Montageunterlagen ausgewiesen sein. Änderungen während
der Bauausführung, die vom AG oder dessen Vertretern
veranlasst werden, werden in geeigneter Form dem AN
bekannt gegeben. Dieser hat dann seine Unterlagen
entsprechend zu überarbeiten.

Zu den Montageunterlagen gehören insbesondere:
-  Zusammenstellung und Berechnung des elektrischen
  Leistungsbedarfs für die auszuführende Leistung
unter
  Einholung der Bedarfswerte beim AG und den AN der
  Mitgewerke
-  Auslegung des Versorgungs- und Installationsnetzes
-  Kabellisten mit Angabe von Kabeltyp und
Querschnitt
-  Klemmenanschlusspläne für Verteilungen,
  Rangierverteiler, Verbraucher
-  Wirkschalt- und Stromlaufpläne von Verteilungen
-  Stromkreislisten von Verteilungen mit zugehöriger
  Angabe von Sicherungen, Stromkreis-Nr., Klemmen-Nr.,
  Verbraucher, Leitungsart und -querschnitt
-  Ansichts- und Aufbaupläne von Verteilungen
-  Zeichnungen für Arbeiten, die bauseits ausgeführt
  werden sollen, z. B. Fundamentzeichnungen,
koordinierte
  Schlitz- und Durchbruchspläne, Angaben für Konsolen
-  Installationspläne im Maßstab 1: 50
-  Koordinierungsdetailpläne
-  Übersichtspläne und Installationspläne nach DIN
40719
  mit Zeichen nach DIN 40900
-  Schriftliche Erläuterung von Anlagenfunktionen,
  Ausführung und Ausführungsablauf
-  Terminpläne für die Bearbeitung der Montageplanung
  und die Anlagenausführung nach Abstimmung mit der BL
  und den Mitgewerken.

I.2.3 Vom Auftragnehmer zu erstellende
Bestandsunterlagen

Die Bestandsunterlagen sind 3-fach anzufertigen. Sie
sind entsprechend zu kennzeichnen, mit dem
Bestandserfas- sungsdatum zu versehen und
einschließlich Verzeichnis in DIN A4 Ordnern zu
übergeben. Sie sind mindestens im gleichen Maßstab und
gleichem Umfang wie die Montageunterlagen anzufertigen.

Darüber hinaus gehören zu den Bestandsunterlagen:
-  Ersatzteillisten
-  Protokolle für alle durchzuführenden Messungen
-  Bedienungsanweisungen, Wartungsanweisungen
-  Prüfzeugnisse
-  Abnahmebescheinigungen, Betriebs- und
  Benutzungsgenehmigungen, Prüfberichte behördlicher,
  öffentlich oder privatrechtlicher Genehmigungs- und
  Abnahmebehörden
-  Erklärung über die VDE-gerechte Anlagenausführung.

Wesentliche Anlagenteile sind mit Positionsnummern zu
versehen und in Anlagen-Funktionsbeschreibungen zu
erläutern. Die Bestandsunterlagen sind 3 Wochen vor
Abnahmetermin der Anlagen an den AG zu übergeben; ohne
vorliegende, geprüfte Bestandsunterlagen erfolgt keine
Abnahme der Anlagen.

Der Aufwand für die Erstellung der geforderten
Unterlagen ist in den Einheitspreisen einzukalkulieren.

I.2.4 Inbetriebnahme
Für sämtliche vom Auftragnehmer errichtete Anlagen ist
nach Fertigstellung eine Inbetriebnahme durchzuführen.
Das Betriebspersonal ist nach der Inbetriebnahme in die
Funktionen einzuweisen. Die Einweisung ist schriftlich
zu dokumentieren.

Der Aufwand für Inbetriebnahme und Einweisung ist in
die Einheitspreise mit einzukalkulieren.

II Kalkulationshinweise und Ausführungsbedingungen

II.1 Allgemeines

Anlagenteile, die als Bestandteil eines Gesamtsystems
zu realisieren sind, sind als solches vollständig
funktionstüchtig zu kalkulieren und zu errichten,
einschließlich möglicher systembe- dingter Komponenten
und Klein- und Befestigungsmaterialien, die
erforderlich werden bzw. nicht gesondert erwähnt sind.

Während der Durchführung, insbesondere aber nach
Abschluss der Arbeiten, ist zwischen AG und AN ein
gemeinsames Aufmaß der Arbeiten anzufertigen und
anschließend eine Abnahme durchzuführen. Dazu lädt der
AN ein. Für verdeckte Leistungen sind Zwischenabnahmen
durchzuführen.
Diese Zwischenabnahmen bewirken keine Beweislastumkehr
und keinen Beginn der Verjährungsfrist für
Mängelansprüche.

Der AN hat dafür zu sorgen, dass die Baustelle ständig
in geordnetem Zustand ist. Verunreinigungen und
Bauschutt sind ohne besondere Vergütung zu beseitigen
und zu entsorgen. Kommen ein oder mehrere Unternehmen
dieser Pflicht nicht nach, behält sich der AG vor
Bauschutt, Müll und dergl. Auf Kosten dieser
Unternehmen entsorgen zu lassen. Lässt sich der
Verursacher der Verschmutzungen bei gemischten Abfällen
nicht bestimmen, werden die Kosten der Entsorgung auf
alle auf der Baustelle arbeitende Unternehmen gewichtet
nach deren Auftragssummen umgelegt. Diese Kosten werden
von der Schlusszahlung abgesetzt.

Bei Arbeiten jeder Art hat sich der AN selbst zu
vergewissern, ob und wo auf der Baustelle Kabel oder
Versorgungsleitungen vorhanden sind. Der AN hat alle
Maßnahmen zum Schutz der Anlagen selbstverantwortlich
zu treffen und uneingeschränkt für entstandene Schäden
zu haften.

Stundenlohnarbeiten dürfen nur mit vorheriger
Genehmigung der Bauleitung ausgeführt werden.
Stundenzettel sind am gleichen Werktag oder am darauf
folgenden Werktag in doppelter Ausführung dem AG zur
Unterschrift vorzulegen. Von der Bauleitung nicht
unterschriebene Stundenlohnzettel können bei der
Rechnungslegung nicht anerkannt werden.

Der Auftragnehmer hat bei Auftragserteilung einen
Fachbauleiter für die Baustelle zu bestimmen.

III. Objektbeschreibung

III.1 Besonderheiten der Liegenschaft

Die Leistungen finden in der Bundeswehrliegenschaft
Fliegerhorst Holzdorf statt. Die Anfahrt zur Baustelle
erfolgt über eine zentrale Einfahrt (Hauptwache) zur
Liegen- schaft mit Passwechselverfahren.

Mindestens 10 Werktage vor Anlieferungen oder Beginn
der Arbeiten muss eine Liste mit den Personalien der
Mitarbeiter des Auftragnehmers bei der Bauleitung
vorliegen, um deren Zutrittsberechtigungen bei der
Bundeswehr zu beantragen.

Während der Bauausführung hat sich der Auftragnehmer
nur in dem ihm zugewiesenen Bereich aufzuhalten.
Zuwiderhandlungen werden mit Kasernenverweis und
Aufhebung der Zutrittsberechtigung zur Kaserne
geahndet. Übernachtungen innerhalb des Kasernengeländes
sind nicht gestattet.

### Bereich 01 KG443 NIEDERSPANNUNGSSCHALTANLAGEN

#### Abschnitt 01.01 KG443 VERTEILER

*Hinweis*
Technische Vorbemerkungen

Verteiler und Steuerschränke, stabil, aus verzinktem
Stahlblech, mind. 1,5 mm Blechstärke, mit
selbsttragender Rahmenkon- struktion und mit Türen.
Die Verteiler sind so auszuführen, daß sie anreihbar
montiert werden können.

Schutzklasse:  I
Die Verteiler sind in ihren Abmessungen entsprechend
den bauseits vorhandenen Platzverhältnissen zu bauen.

Abschraubbare Seitenwände sind bei der Anreihung, falls
erforderlich durch Schottbleche zu ersetzen. Die
Schränke müssen den Bestimmungen für typgeprüfte
Schaltgeräte- kombination (TSK) nach IEC 61439-1/2 (VDE
0660-600) und fabrikfertige Installationsverteiler
(FIV) lt.DIN VDE 0659 entsprechen. Feldteilungen nach
DIN 45870 (250 mm).

Kabeleinführungen: oben und unten mit Leitungsführungsflanschplatte

Transportteilung:  nach örtlichen Gegebenheiten

Der Farbanstrich (außen und innen) erfolgt in
Abstimmung mit dem Bauherrn, in RAL-Farbtönen.

Die Verteilerbezeichnung ist dauerhaft, mit
Resopalschildern (geschraubt) auszuführen.

Die Blechstärke der Verteilungen, tragender Teil
einschließlich Türen 2 mm, Verkleidungen müssen 1,5 mm
betragen.

Die Verteiler sind mit Türen zu liefern. Die Türen sind
dabei abzukanten, gegebenfalls sind Verstärkungen
anzubringen.

Desweiteren sind die Türen beidseitig pulverbeschichtet
bzw. einbrennlackiert auszuführen.
Auf der Innenseite der Türen sind Plantaschen für
Revisonspläne vorzusehen.

Die Türen sind so zu dimensionieren, daß eine
ausreichende Stabilität gewährleistet ist. Ab 800 mm
Schrankbreite sind Doppeltüren vorzusehen.
Dabei ist der festzustellende Flügel oben und unten je
mit einem verriegelbaren Feststeller auszustatten. Die
Türen sind mit innenliegenden, oberflächenveredelten
Scharnieren an das Verteilergehäuse zu montieren.
Desgleichen sind sie über flexible Leitungen
ausreichenden Querschnitts mit dem Verteilergehäuse gut
leitend zu verbinden.

In den Schwachstromteilen sind Stehbolzen mit einer in
der Höhe verstellbaren Grundplatte vorzusehen, damit
durchlaufende Kabel und Leitungen daruntergeführt
werden können.

Werden Kunststoffe zum Ausbau der Verteilungen benutzt,
so sind nur flammwidrige, absolut ausreichend
temperaturbestän- dige Kunststoffe zugelassen.

Alle Gerätetragelemente und Feldabdeckungen müssen als
vor- gefertigtes Bauteil auf die einzubauenden Geräte
abgestimmt sein.

Feldabdeckungen mit und ohne Ausschnitte sind aus
glasfaser- verstärktem Polyester mit 90°
Schnellverschlüssen vorzusehen.

Unter Spannung stehende Teile müssen bei aufgebrachtem
Frontabdeckungen gegen Berühren geschützt sein
(Schutzart: IP 30).
Frontabdeckungen müssen mit Griffen versehen werden und
nach Lösen der Befestigungen ohne weiteres abnehmbar
sein.

Bei Sicherungs-Lasttrennern sind grundsätzlich
Isolierstoff-Blendrahmen mit Beschriftungsfeld zu
verwenden.

Die Frontplatten der Sicherungs- und Automatenfelder
sind soweit die Stabilität es zuläßt, auf der gesamten
Breite mit Geräteausschnitten zu versehen.

Bei nicht voller Bestückung der Geräteausschnitte sind
Blind- platten vorzusehen.

Die eingebauten Betriebsmittel (Schütze, Automaten,
Sicherungen, Klemmen usw.) müssen nach Öffnen der Türen
bzw. Abnehmen der Front-Abdeckungen leicht zugänglich
sein.

Der Anbau von Rangierkästen und -sockeln muss möglich
sein, um ein Anschließen von oben und unten zu
ermöglichen.

Zum Anschluß des Schutzleiters an das Verteilergehäuse
ist eine Erdanschlußschraube, M 10, mit
Kontaktscheiben, selbst- sichernd vorzusehen.
Für alle Verteilungen ist ein einheitliches
Aufbausystem zu wählen.

Die Verteilungen sind so zu dimensionieren, dass für
spätere Nachrüstungen eine Platzreserve von ca 20%
gewährleistet ist.

Die Verdrahtung hat in den VDE-mäßigen Kennfarben zu
erfolgen, nach VDE 0100 und VDE 0659 FIV.

Verdrahtungsfarben
- Hauptstromkreise  schwarz
- Steuerstromkreise 230 V AC  rot
- Steuerung bis 65 V DC  dunkelblau
- Nullleiter  blau

Bei Schraubanschluss von mehrdrähtigen Adern sind
maschinell angeschlagene Aderendhülsen oder
gleichwertig zu verwenden.

Für gleichartige Einbauteile ist nur ein Fabrikat zu
wählen.
Alle Einbauteile müssen deutlich und dauerhaft
übereinstimmend mit den Bezeichnungen der
Stromlaufpläne beschriftet sein.

Alle abgehenden Stromkreise, Steuerleitungen usw.
werden auf Klemmleisten, bestehend aus vorn einzeln
auswechselbaren und bezeichnungsfähigen Reihenklemmen,
Nulleitertrennklemmen und Schutzleiterklemmen aufgelegt
und beschriftet.

Bei Leitungsquerschnitte bis 10 mm² sind schraublose
Klemmen zu verwenden.

Die angeschlossenen Kabel und Leitungen sind mit
Kabelmarker zu bezeichnen.

Die Klemm- und Anschlussräume sind ausreichend groß
vorzu- sehen.

Es sind getrennte Beleuchtungs- und
Steckdosenstromkreise aufzubauen.

Beim Aufteilen bzw. Anschließen der Stromkreise muß
eine gleichmäßige Leiterbelastung sichergestellt
werden.

Vor dem Verteilerbau sind die Klemmleistenbezeichnungen
mit der Bauleitung noch einmal abzustimmen.

Schienenordung

Für die Standverteiler ist ein 3-phasiges
Sammelschienensystem mit PE- und N-Schienen mit
Abgangsklemmen, Schienenhalter und Zubehör komplett
vorzusehen.
Das Sammelschienensystem muß für eine spätere
Vergrößerung nach beiden Seiten erweiterbar sein.

Die Kurzschlußfestigkeit der Sammelschienen sowie die
Grenz- übertemperatur sind gem. VDE 0660 Teil 600
auszulegen.

Das Sammelschienensystem muß von vorn zugänglich sein.

Als Material für die Sammelschienen ist Kupfer
vorzusehen.

*Hinweis*
GERÄTE

Die verwendeten Geräte müssen nach den einschlägigen
DIN- , VDE- bzw. FTZ-Vorschriften sowie den
Unfallverhütungsvor- schriften geliefert und montiert
werden.
Die Geräte müssen für den Schalttafeleinbau auf
Tragschienen geeignet sein.
Alle Geräte sind komplett verdrahtet und betriebsfähig
eingebaut anzubieten.

Es ist ein einheitliches Fabrikat zu wählen.

*Hinweis*
Allgemeines

Alle Verteiler und Steuertableaus werden komplett
verdrahtet geliefert, einschl. Einbausätze,
Tragschienen, Montageplatten, Hutschienen,
vorgefertigte Tragbleche für Geräte unterschied- licher
Tiefe und Breite, Feldabdeckungen, Abschottungen,
Reihenklemmen, Blindabdeckstreifen,
Bezeichnungsstreifen, Verbindungsleitungen. Alle
Aussparungen für das Einführen von Leitungen und Kabel
samt Kabelverschraubungen usw. sowie sämtliches
Befestigungs-, Montage- und Sicherungszubehör und
Reihenklemmen sind in die Einheitspreise
einzukalkulieren.

Ferner sind in die Einheitspreise einzuberechnen: der
Transport und das Einbringen bis zum Montageort, das
Anschließen aller zu- und abgehenden Kabel und
Leitungen, einschl. aller Querverbindungen zwischen den
Schränken im jeweiligem Verteilerraum, Prüfen,
Beschriften und betriebsfertig übergeben.

Bei den Material- und Werkstattlohnkosten sind die
Kosten für durch das jeweilige Einbauteil bedingten
Aufwand an Material und Lohn in den Einzelpreis für
dieses Einbauteil einzukalku- lieren. Z.B. sind in den
Einzelpreis für 1 Sicherungselement das Element selbst,
die Paßschraube, Sicherung, Schraubkappe, anteilige
Verdrahtung, Befestigungsmaterial innerhalb eines
Schrankes, der Ausschnitt im Frontblech und 1
Bezeichnungs- schild einzukalkulieren, damit bei
Mehrungen oder Minderungen diese Einzelpreise
angewendet werden können.

Die Aufnahme der Bestückung nach den endgültigen
Erforder- nissen, betriebsfertige Montage an Ort und
Stelle, alles Klein- und Befestigungsmaterial (auch
Zement, Gips usw.), Beschriftung der
Bezeichnungsschilder sowie Einführen und Anschließen
der ankommenden und abgehenden Leitungen sind in die
Einheitspreise einzukalkulieren.

Der Auftragnehmer hat sofort nach Auftragseingang bzw.
Klärung der Bestückung genaue Konstruktionszeichnungen
und Schaltbilder zur Freigabe vorzulegen und der Bauleitung alle Angaben über Größe der Mauernischen zu
machen.

*Hinweis*
WANDVERTEILER

Die Gehäuse der Wandverteiler müssen in Systembauteilen
und mit entsprechenden Einbausätzen einschl. Zubehör
geliefert werden, damit sie auch am Aufstellungsort
ordnungsgemäß und leicht montiert werden können.

Angebotenes Fabrikat:  '

....................................................'
  vom Bieter auszufüllen

Angebotener Typ:  '

....................................................'
  vom Bieter auszufüllen

**01.01.0001 Installationsverteiler; IP54; 950/800/225 mm**
Installationsverteiler als
Niederspannungs-Schaltgeräte- kombination DIN EN
61439-1 (VDE 0660-500), mit Seitenwänden, Rückwand,
Tragschienen DIN EN 60715, Berührungsschutzabdeckungen
DIN EN 50274 (VDE 0660-514), Rangier- und
Verdrahtungskanäle, Kabeleinführungen, Zugentlastung
für alle eingeführten Kabel/Leitungen, Beschriftung
aller Geräte, Kabel/Leitungen, Einzel- oder
Sammelschienen und Abdeckungen, mit Plantasche, Stromkreisliste und Stromlaufplan, bauartgeprüft, als
Wandschrank, Schutzklasse I, Gehäuse aus Stahl, Dicke
1,5 mm, beschichtet, Schutzart IP 44 DIN EN 60529 (VDE
0470-1), mit undurch- sichtiger Tür an Bedienfront, Tür
abschließbar mit bauseitigem Schließzylinder
Maße H/B/T in mm '950/800/225''
Menge: 1,000 St

**01.01.0002 Sammelschienensystem 5-polig,160 A,**
Sammelschienensystem 5-polig, 160 A, Länge bis 800 mm,
mit Abgangsklemmen, einschließlich
Sammelschienenhalter,
komplett
Menge: 1,000 St

*Hinweis*
INSTALLATIONSGERÄTE ( Reiheneinbaugeräte)

Angebotenes Fabrikat:  '

....................................................'
  vom Bieter auszufüllen

**01.01.0003 Lasttrennschalter 3-polig, 125 A**
Menge: 1,000 St

**01.01.0004 3-pol. Sicherungs- Lasttrennschalter 63 A, Neozed**
3-pol. Sicherungs- Lasttrennschalter 63 A, Neozed,
Montage auf 5/10 mm Schiene
Menge: 6,000 St

*Hinweis*
FEHLERSTROM-SCHUTZSCHALTER

müssen für Wechsel- und pulsierende Gleichströme Stromstoßfestigkeit gem. DIN VDE 0664 Teil 1 bzw. Teil 3
geeignet sein.
Nennschaltvermögen und Kurzschlußfestigkeit:
mind. 10 KA gem. DIN VDE 0664 Teil 1

bei Nennfehlerstromschutzschalter:  25 A bzw.  40 A
  mit einer Vorsicherung  von 63 A
  mit einer Vorsicherung  von 100 A

**01.01.0005 FI-Schutzschalter 4-polig, 40 A/30 mA**
Menge: 3,000 St

**01.01.0006 FI-Schutzschalter 4-polig, 80 A/30 mA**
Menge: 1,000 St

*Hinweis*
LEITUNGSSCHUTZSCHALTER

zum Schutz von Leitungen in Installationen und Anlagen
gegen Überlast und Kurzschluß müssen ein Schaltvermögen
von mind. 6 kA besitzen.
Auslösecharakteristik B bzw. C nach DIN VDE 0641
A4/11.88.
Einsetzbar in Netzen 240/415 V; 50 Hz bzw. 1 polig: -
48 V.

*Hinweis*
Leitungsschutzschalter mit Auslösecharakteristik B.

**01.01.0007 Leitungsschutzschalter 1-polig, 6 A/B**
Menge: 1,000 St

**01.01.0008 Leitungsschutzschalter 1-pol., 10 A/B**
Leitungsschutzschalter 1-polig, 10 A/B.
Menge: 6,000 St

**01.01.0009 Leitungsschutzschalter 1-pol., 16 A/ B**
Leitungsschutzschalter 1-polig, 16 A/B.
Menge: 6,000 St

**01.01.0010 Leitungsschutzschalter 3-pol., 16 A/ B**
Leitungsschutzschalter 3-polig, 16 A/B.
Menge: 2,000 St

*Hinweis*
Leitungsschutzschalter mit Auslösecharakteristik C.

**01.01.0011 Leitungsschutzschalter 3-pol., 16 A/ C**
Leitungsschutzschalter 3-polig, 16 A/C.
Menge: 1,000 St

**01.01.0012 Leitungsschutzschalter 1-pol., 16 A/ C**
Leitungsschutzschalter 1-polig, 10 A/C.
Menge: 3,000 St

*Hinweis*
SCHÜTZE, HILFSSCHÜTZE, RELAIS

Wechselstromschütze mit Schnapp- und
Schraubbefestigung, Schaltspannung 230 und 400 V, sind
entsprechend DIN 46199, DIN/EN 500012 zu liefern.
Sie müssen für eine Einschaltdauer von 100 % und sowohl
für AC1, AC2 und AC3 geeignet sein.
Bei Gleichstrombetätigung muß eine Entstöreinrichtung
gegen Abschaltüberspannungen mitgeliefert werden.

*Hinweis*
Bei kompensierten Leuchten bzw. bei Leuchten bestückt
mit EVG's ist die Bemessung der Schütze entsprechend
den jeweils auftretenden Einschaltströmen vorzusehen.
Die Hilfskontakte müssen für das sicher Durchschalten
von GLT-Signalen geeignet sein.

**01.01.0013 4-poliges Luftschütz 40 A,**
4-poliges Luftschütz 40 A, Spule 220/230 V, 50 Hz.
Menge: 2,000 St

*Hinweis*
DIE FERNSCHALTER

sind gem. VDE 0637 zu liefern. Nennstrom 16 A bei
230/400 V, 50 Hz. Bei zusätzlicher Zentralsteuerung
EIN/AUS muß der Erhalt der Schaltstellung im
spannungslosen Zustand gewährleistet sein.
Das Schalten von Leuchtstromkreisen mit EVG muß gewährleistet sein.

**01.01.0014 Fernschalter 16 A, 1-polig**
Fernschalter 16 A, Betätigungsspannung 230 V, 50 Hz,
1-polig.
Menge: 2,000 St

*Hinweis*
KLEMMEN

für Zu- und Ableitungen bis 16 mm² werden nicht
gesondert vergütet und sind in die Einheitspreise der
Schalt- und Modulargeräte einzurechnen.
Nachfolgend aufgeführte Komponenten werden für
Einspeisungen, Platzvorhaltungen und Steuerungen
benötigt und können nach Bedarf abgerechnet werden.

**01.01.0015 Reihenklemmen 2,5 mm²**
Menge: 5,000 St

**01.01.0016 Nulleitertrennklemmen 2,5 mm²**
Menge: 5,000 St

**01.01.0017 PE-Reihenklemmen 2,5 mm²**
Menge: 5,000 St

**01.01.0018 Dreileiter-Installationsklemme**
Dreileiter-Installationsklemme in Direktstecktechnik
Dreileiter-Installationsklemme (NT, L1, PE) mit
Neutralleiter-Trenner für 10x3 mm Sammelschiene, in
Direktstecktechnik, nach VDE 0611/T4, geeignet für
Tragschienenprofil TS 35 (DIN 50022). PE Kontaktierung
zur Tragschiene

Bemessungsdaten:
Bemessungsquerschnitt  4,00 mm²
Bemessungsspannung  400 V
Bemessungsstrom  32,00 A
Menge: 15,000 St

**01.01.0019 Zweileiter-Installationsklemme**
Installationsklemme in Direktstecktechnik

Installationsklemme als Doppelklemme (L, L), in
Direktstecktechnik, nach VDE 0611/T4, geeignet für
Tragschienenprofil TS 35 (DIN 50022).

Bemessungsdaten:
Bemessungsquerschnitt  4,00 mm²
Bemessungsspannung  400 V
Bemessungsstrom  32,00 A
Menge: 5,000 St

### Bereich 02 KG444 NIEDERSPANNUNGSINSTALLATIONSANLAGE

#### Abschnitt 02.01 KG444 KABELTRASSEN / STEIGETRASSEN

*Hinweis*
Kabelleiter, Kabelrinnen, Gitterrinnen, Steigetrassen

Befestigung am Bauwerk

Für die Befestigung von Anlagenteilen am Bauwerk werden
nur Befestigungen, für die eine "Allgemeine
bauaufsichtliche Zulassung" erteilt wurde, zugelassen.
Für Dübelbefestigungen in Zugzonen sind die dafür
zugelassenen Ausführungen zu verwenden.

Für Befestigung im Mauerwerk (HLZ, Kalksandsteine usw.)
ist das zugelassene Befestigungsmaterial
(Injektionsdübel) in die Einheitspreise der
Wandausleger bzw. Hängestiele einzukalkulieren.

Die Zulassungsbescheide sind vor Beginn der Montage der
Bauleitung vorzulegen. Für Dübelbefestigungen in
Zugzonen ist auch eine projektbezogene,
bauaufsichtliche Zulassung ausreichend.

Im Sperrbetonbereich dürfen keine Bohrungen für
Dübelbefesti- gungen oder dergleichen im Bereich der
Bodenplatte oder der aufgehenden Außenwände ausgeführt
werden. In besonderen Fällen ist mit dem zuständigen
Statikbüro Rücksprache zu nehmen.

Allgemeines

Die Montage ist ausschließlich mit geschulten,
qualifizierten Monteuren auszuführen.

Vor Montagebeginn sind Montagehöhen bis 5,0 m
einzukalkulieren.

*Hinweis*
STEIGETRASSEN

3 verschiedene Ausführungen entsprechend der
Verwendungs- art und Belastung sind vorzusehen:
a) leichte Ausführung für Wandbefestigung, Holmprofil
wie
  Pritschen, aus 1,5 mm Blech, Sprossen aus C-Profil
  40 x 22 mm, Befestigung mittels Wandbügel
b)  mittelschwere Ausführung für Wandbefestigung,
  Holme und Sprossen aus ungleichschenkligem
U-Profil
  für Bügelschellen mit 30 mm bzw. 40 mm Hakenfuß,
  Befestigung mittels Wandbügel
c)  schwere Ausführung für frei im Raum stehende An-
  ordnung, Holme aus Warmwalzprofilen IP 80,
  Sprossen aus gleichschenkligem U-Profil (50 mm
hoch),
  Befestigung mittels Ankerkloben

Wo Ankerschienen im Beton vorhanden sind, müssen hierzu
passende Ankerschrauben verwendet werden. Ein entsprechendes Sortiment an Ankerschrauben für die gängigsten
Ankerschienenprofile ist zu bevorraten. In den techn.
Unterlagen sind Ankerschrauben und Ankerschienen mit
allen erforderlichen Maßen abzubilden, um eine
einwandfreie Identifizierung der zueinandergehörigen
Teile zu ermöglichen.

**02.01.0001 Steigetrasse feuerverzinkt Breite 200 mm**
Steigetrasse feuerverzinkt Breite 200 mm, mittelschwere
Ausführung, Sprossen aus C-Profil, an Betonwänden
befestigt einschließlich sämtl. Befestigungsmaterial.
Menge: 10,000 m

**02.01.0002 Deckel für vorbeschriebene Stegetrasse**
Menge: 10,000 St

**02.01.0003 C-Profil in Teillängen**
C-Profil, in Teillängen zum Ausbau einer Steigetrasse
liefern und montieren.
Menge: 3,000 m

#### Abschnitt 02.02 KG 444 VERLEGESYSTEME

*Hinweis*
Installationsrohre

Für die Rohrmontage treten 3 Montagearten auf:

1)  Bei Gasbeton-, Gipsdielen- oder Mauerwerkswänden,
  unter  Putz verlegt: UP
  Normale Unterputz-Installation, einschließlich
Herstellen
  notwendiger Schlitze und Befestigen mit geeigneten
  Materialien

2)  Aufputz-Montage: AP
  Aufputz-Montage  mit Befestigungsschellen und
Schienen,
  Montageabstand 60 cm, sowie Verlegung in
Zwischenwänden, Zwischenböden und Zwischendeckenmontage
mit
  Bügelschellen, Befestigungsabstand ca. 1 m.

3)  Montage auf Rohboden: EZ
  Montage auf Rohboden oder in Kanäle, auf
Kabelrinne  einziehen,
  einschließlich Befestigungsmaterial: EZ

Allgemeines

Bei Dehnfugen sind Rohre so einzulegen, daß
Beschädigungen, unterschiedliche Setzungen usw. nicht
eintreten.

Als Vorbereitung für die Installation der
Schwachstromanlagen werden teilweise
Kunststoffpanzerrohre als Leerrohre verlegt. In
Sichtbetonwänden bzw. Decken werden die Rohre
einbetoniert. Rohre sind, sofern sie an geputzten bzw.
mit Platten versehenen Wänden und Decken geführt
werden, in Schlitzen, also "unter Putz", soweit sie in
Hohlräumen zwischen den Massiv- und abgehängten Decken
oder anderen Kanälen geführt werden, "auf Putz" zu
verlegen.

Stahlrohre sind mit Endtüllen zu versehen.

Besondere Hinweise:

-  Rohrstöße und Rohrenden sind gut zu entgraten.
-  Ein schräges Kreuzen an Decken und Wänden usw. ist
 verboten. Alle Leitungen sind winkelrecht zu verlegen.
-  Bei Aufmaß und Abrechnung wird zwischen starren und
  flexiblen Rohrtypen nicht unterschieden. Die
Rohrgrößen
  müssen DIN 49016/49019 bei Panzerrohr bzw. DIN 49017
bei
  Isolierrohr entsprechen. Normalbögen werden nicht
besonders vergütet, sie werden vielmehr als Rohr in
gestreckter Länge aufgemessen.

An tragenden Wänden darf nur mit Genehmigung der
Bauleitung geschlagen werden. Für alle Schäden durch
eigenmächtiges Arbeiten hat der Unternehmer
aufzukommen.

*Hinweis*
Stahlrohr, auf Putz (AP) als offene Rohrverlegung mit
Abstandsschellen (Metall) und Kunststoffendkappen an
Decken und Wänden bzw. Zwischendecken, sowie mit
Befestigungsclips an Stahlkonstruktionsbauteil.

80% der Montagearbeiten müssen in einer Höhe von
3,5 - 5,5 m durchgeführt werden, dies ist in den
Einheitspreisen einzukalkulieren.

**02.02.0001 Stahlrohr EN 20, AP**
Menge: 46,000 m

**02.02.0002 Stahlrohr EN 25, AP**
Menge: 12,000 m

**02.02.0003 Stahlrohr EN 32, AP**
Menge: 26,000 m

**02.02.0004 Stahlrohr EN 40, AP**
Menge: 10,000 m

**02.02.0005 Stahlrohr EN 63, AP**
Menge: 16,000 m

#### Abschnitt 02.03 KG444 HAUPTKABEL

*Hinweis*
Der Titel Hauptkabel umfasst die gesamten Kabel
zwischen dem Hausanschluss, der
Gebäude-Hauptverteilung, den Gebäude-Unterverteilungen
und Großverbrauchern.

Nachfolgend aufgeführte DIN-Normen,VDE- Vorschriften
sowie Vorbemerkungen sind einzuhalten und gelten auch
für den Titel "Kabel und Leitungen":

Starkstromkabel

-  DIN 57 207/VDE 0207  Isolier- und Mantelmischungen
  für Kabel und isolierte Leitungen (VDE-Bestimmung)
-  DIN 57 250/VDE 0250  Isolierte Starkstromleitungen
  (VDE- Bestimmung)
-  DIN 57 281/VDE 0281 PVC-isolierte
Starkstromleitungen
  (VDE-Bestimmung)
-  DIN 57 282/VDE 0282  Gummiisolierte Starkstromleitungen
  (VDE-Bestimmung)
-  DIN 57 289/VDE 0289  Begriffe für Kabel und
Leitungen,
  Begriffe für isolierte Starkstromleitungen
(VDE-Bestim-  mung)
-  DIN 57 293/VDE 0293  Aderkennzeichnung von
Starkstromkabeln und isolierten
Starkstromleitungen mit
  Nennspannungen bis 1000 V (VDE-Bestimmung)
-  DIN 57 295/VDE 0295  Leiter für isolierte
Starkstromleitungen
  (VDE-Bestimmung)
-  DIN 57 298/VDE 0298 Teil 3 und 4 Verwendung von
  Kabeln und isolierten Leitungen für
Starkstromanlagen
  (VDE-Bestimmung)
-  DIN 57 472/VDE 0472  Prüfung an Kabeln und
isolierten
  Leitungen (VDE-Bestimmung)  DIN 57 100/VDE
0100/523
  Bemessung von Leitungen und Kabeln
-  DIN 57 100/VDE 0100/430 Schutz von Leitungen und
  Kabeln gegen zu hohe Erwärmung
  DIN 57 298/VDE 0298 Teil 1 und 2  Verwendung von
  Kabeln und isolierten Leitungen für
Starkstromanlagen
-  DIN 57 281/VDE 0281  PVC-Schlauchleitungen

Die Kabelquerschnitte der Leistungskabel sind so zu
dimen- sionieren, daß max. 80 % der nach VDE zulässigen
Dauerbe- lastung auftritt, unter Berücksichtigung aller
eventuell erforderlichen Reduktionsfaktoren für
Häufung, Temperatur, usw.

Für die meisten Leistungskabel sind nur Kunststoffkabel
mit Kupferleitern des Typs NYCWY 0,6/1 kV zulässig. Auf
sorg- fältigen Anschluß des konzentrischen Leiters (PE)
ist besonders zu achten.

Die Leitungsführung ist auf dem jeweils kürzesten Weg
auszu- führen, jedoch nur rechtwinklig an Decken und
Wänden. In folgenden Wandbereichen ist eine waagrechte
Leitungsführung zu vermeiden: von ca. 30 cm über
Fußboden bis 30 cm unter Decke.

Die gesamte Installation ist mit separatem Schutzleiter
grün-gelb auszuführen.

Die Kabelbezeichnung erfolgt in Abstimmung mit der
Bauleitung. Die einzelnen Kabel werden als ganze
Teillängen verlegt, so daß keine Verbindungsmuffen
montiert werden müssen.

Eine den handwerklichen Regeln entsprechende
fachmännische übersichtliche und ordentliche
Leitungsverlegung wird verlangt.

Die Leitungsführung muss vor Beginn der Ausführung mit
der Bauleitung abgestimmt werden.

Bei allen Arbeiten im Zusammenhang mit anderen Gewerken
ist die erforderliche Koordinierung und Abstimmung in
die Einheits- preise einzukalkulieren (z.B. bei
Verlegung von Leitungen in Betonschalung,
Sichtmauerwerk usw. und für sonstige Anlagen).

Erforderliche Schlitze, Durchbrüche und Aussparungen im
Mauerwerk und in Gipskartonwänden sind in Absprache mit
dem Statiker und der örtlichen Bauleitung sowie unter
Berück- sichtigung der Dübelvorschriften mit
herzustellen und in die Einheitspreise
einzukalkulieren.

Die Installation erfolgt, soweit möglich und soweit
vorhanden, innerhalb abgehängter Decken, sonst
Unterputz, Aufputz, in Leerrohr im Estrichbereich oder
in Installationskanälen.
Die Installationsart der einzelnen Bereiche des
Gebäudes ist mit der Fachbauleitung bzw. mit dem
Architekten vor Montagebeginn abzustimmen.

Als Leitungsmaterial für Installationsleitungen sind
Mantel- leitungen  zu verwenden.

Leitungen für Wandauslässe sind in Wandauslaßdosen
einzu- führen. Sämtliche Wand-und Deckenauslässe sind
ausreichend lang zu halten,bis zur Putzoberfläche
abzumanteln und mit einer Apparate- Klemme
(Lüsterklemme) je Ader zu versehen und in die
Einheitspreise einzubeziehen.

Auf eine übersichtliche Leitungsführung zum und im
Verteiler ist besonders zu achten.

Feuchtraumleitungen sind, soweit sie nicht in Rohre
eingezogen werden, mit Isolierstoffschellen zu
montieren. Für Feuchtraum- leitungen müssen bis 60 cm
über dem Fußboden und an sonstigen gefährdeten Stellen
Schutzrohre vorgesehen werden.

Die Verlegung erfolgt nach den neuesten DIN-Normen
sowie VDE-Vorschriften.

Sämtliche Kabelstrecken sind in einer durchgehenden
Länge, entsprechend der für den jeweiligen Kabeltyp
größtmöglichen Fertigungslänge, zu verlegen.
Bei der Verlegung dürfen die vorgeschriebenen
Biegeradien nicht unterschritten werden. Auch ist eine
für die Montage ausgelegte Kabelstrecke ausreichend vor
Beschädigung durch Dritte (Bau- fahrzeuge, Handkarren,
Schweißgeräte etc.) zu sichern. Im Schadensfalle muß
die gesamte Kabelstrecke ausgewechselt werden, wobei
die Beweispflicht beim Auftragnehmer der Kabelanlage
liegt.

*Hinweis*
Allgemeines

In die Einheitspreise ist einzukalkulieren:
-  fachgerechte, komplette Legung der Kabel auf Kabelpritschen, in Schutzrohren, an Steigetrassen in
der
  Decke bzw. in Hohlwänden, auf dem Rohboden und in

  Mauerschlitzen
-  Bohrungen im Mauerwerk
-  Bohrungen im Beton für Einzelkabel bis 20 mm
-  das Aufbocken der Kabeltrommel am Legeort
-  das Ausziehen der Kabel von Anschlußpunkt zu
  Anschlußpunkt
-  das Schneiden der Kabel auf Länge
-  das Verlegen der Kabel von Hand oder Winde
-  das Durchstecken der Kabel durch Decken und Wände
-  das Durchziehen durch Formsteine, Schutzrohre,
Stahlpanzerrohre, Rohrständer und dgl.
-  das Zusammentragen der Kabelreste an einen von der
  örtlichen Bauleitung festgelegten Platz
-  das Aufrollen der Kabel zu Ringen und
Weiterverlegung
  zu einem späteren Zeitpunkt zur Anschlußstelle
-  das Anbringen von Kabelmarken an den Kabeln

Diese Arbeiten werden auch dann nicht gesondert
vergütet, wenn sie an verschiedenen Stellen, erst zu
einem späteren Zeitpunkt als die Kabellegung erfolgt,
ausgeführt werden können.
Die Kabellänge zählt von Anschlußpunkt zu
Anschlußpunkt.
Sollten die Anschlußstellen am Tage der Kabellegung
nicht bekannt sein, wird von der Aufsicht des
Auftraggebers der Anschlußpunkt festgelegt. Diese Länge
gilt dann als Aufmaß- länge, unabhängig vom später
entstehenden Kabelverschnitt.

Es wird vorausgesetzt, daß die Kabel die zur Verlegung
erforderliche Temperatur haben.

An tragenden Wänden darf nur mit Genehmigung der
Bauleitung geschlagen werden. Für alle Schäden durch
eigenmächtiges Arbeiten hat der Unternehmer
aufzukommen. Ein schräges Kreuzen an Decken und Wänden
usw. ist verboten. Alle Leitungen sind winkelrecht zu
verlegen.

*Hinweis*
Verlegeart "Auf Putz" (AP), mit Abstandschellen an Wand
oder Decke bzw . auf Steigetrasse verlegen, einschl.
allem erforderlichen Befestigungsmaterial.

**02.03.0001 NYCWY 4 x 25/16 mm² AP**
Menge: 10,000 m

**02.03.0002 NYM-J 5 x 16 mm² AP**
Menge: 8,000 m

**02.03.0003 NYM-J 5 x 10 mm² AP**
Menge: 5,000 m

#### Abschnitt 02.04 KG444 KABEL UND LEITUNGEN

*Hinweis*
Vorbemerkungen

siehe Titel 2.3. Hauptkabel.

80% der Montagearbeiten müssen in einer Höhe von
3,5 - 5,5 m durchgeführt werden, dies ist in den
Einheitspreisen einzukalkulieren.

*Hinweis*
Verlegeart "Eingezogen" (EZ),
in vorhandene Rohre, Kanäle oder ähnliches einziehen,
auf Kabelrinnen ohne Einzelbefestigung oder auf dem
Rohboden verlegen einschl. allem erforderlichen
Befestigungsmaterial.

NYM-J, Verlegeart EZ

**02.04.0001 NYM-J 3 x 1,5 mm², EZ**
Menge: 220,000 m

**02.04.0002 NYM-J 5 x 1,5 mm², EZ**
Menge: 45,000 m

**02.04.0003 NYM-J 3 x 2,5 mm², EZ**
Menge: 180,000 m

**02.04.0004 NYM-J 5 x 2,5 mm², EZ**
Menge: 10,000 m

**02.04.0005 NYY-J 3 x 1,5 mm², EZ**
Menge: 5,000 m

**02.04.0006 NYY-J 3 x 2,5 mm², EZ**
Menge: 5,000 m

*Hinweis*
Verlegeart "Auf Putz" (AP)
mit Abstandschellen an Wand  oder Decke bzw. auf
Steigetrasse verlegen, einschl. allem erforderlichen
Befestigungsmaterial
Schellen mit Gegen- oder Schutzschalen versehen. Zum
Ausgleich unterschiedlicher Kabeldurchmesser bei
Mehrfach- schellen, sind Beilagen aus Schaumstoff zu
verwenden.

*Hinweis*
NYM-J, Verlegeart  AP

**02.04.0007 NYM-J 3 x 1,5 mm², AP**
Menge: 25,000 m

**02.04.0008 NYM-J 5 x 1,5 mm², AP**
Menge: 15,000 m

**02.04.0009 NYM-J 3 x 2,5 mm², AP**
Menge: 25,000 m

#### Abschnitt 02.05 KG444 ALLGEMEININSTALLATION

*Hinweis*
Montageart: Auf Putz, Feuchtrauminstallation, Schutzart
IP 54/65, Dosen einschl. Einsteckdichtungen,
Kabelverschraubungen, Einstecknippel usw.

**02.05.0001 Abzweigdose 85 x 85 mm**
Abzweigdose 85 x 85 mm, IP55, mit selbstdichtenden
Einführungsmembranen, Nennquerschnitt 2,5mm²,
außenliegende Befestigungsschellen, Anwendung im
Innenbereich, mit ca. 5 Klemmen 5x2,5mm²
Menge: 20,000 St

*Hinweis*
Montageart: Auf Putz, spritzwassergeschützt IP 44

*Hinweis*
Wasserdichtes Schaltermaterial mit großflächigen
Bedienelementen, Leitungseinführung unten und oben,
Gehäuseunterteil mit Erdungsklemme komplett montiert
und angeschlossen.

Angebotenes Fabrikat:  '

....................................................'
  vom Bieter auszufüllen

Angebotener Typ:  '

....................................................'
  vom Bieter auszufüllen

**02.05.0002 Taster**
Menge: 4,000 St

**02.05.0003 Wippschalter als Univ.-Aus-/Wechselsch.**
Wippschalter als Universal-Aus- und Wechselschalter,
Menge: 1,000 St

**02.05.0004 Schukosteckdosen 16 A, mit Klappdeckel**
Menge: 4,000 St

**02.05.0005 Schukosteckdosen 16 A, mit Klappdeckel**
Schukosteckdosen 16 A, mit Klappdeckel, 2-fach.
Menge: 10,000 St

**02.05.0006 CEE-Steckdose 16 A, 5-polig, N + PE**
Menge: 2,000 St

**02.05.0007 CEE-Steckdose 32 A, 5-polig, N + PE**
Menge: 1,000 St

**02.05.0008 CEE-Steckdose 63 A, 5-polig, N + PE**
Menge: 2,000 St

**02.05.0009 Bezeichnungsschilder aus Resopal, 120/80**
Bezeichnungsschilder aus Resopal, 120/80 mm, liefern
und betriebsfertig mit zwei Befestigungsschrauben an
Beton- bzw. Mauerwerkswand oder Zwischendecke
montieren.
Menge: 5,000 St

**02.05.0010 Bezeichnungsschilder aus Resopal, 50/20**
Bezeichnungsschilder aus Resopal, 50 x 20 mm, mit
KMS-Bezeichnung, zur Bezeichnung von Geräten (Schalter,
Leuchten, Stromschienen usw.), liefern und auf Geräten
fertig montieren.
Menge: 5,000 St

#### Abschnitt 02.06 KG444 SCHLITZE UND BOHRUNGEN IN BETON UND MAUERWERK

*Hinweis*
Vorbemerkungen

Herstellen von Bohrungen und Schlitzen in bewehrtem
Beton und Mauerwerk mit Diamantkernbohrkronen. Die
Leistung beinhaltet auch das Beseitigen des erbohrten
Schmutzes.

Die Ausführung hat nur auf Anweisung der örtlichen
Bauleitung und des Statikers zu erfolgen.
Wand- und Deckenstärke bis 250 mm

Bohrungen im Beton bis 15mm zur Leitungsführung von
Einzelkabeln werden nicht gesondert vergütet und sind
in die Einheitspreise der Kabel und Leitungen
einzurechnen.

**02.06.0001 Bohrung 25mm, waagerecht oder senkrecht**
Bohrung von Löchern in waagerechten oder senkrechten
Bauteilen, bis Durchmesser 25 mm
Menge: 5,000 St

**02.06.0002 Bohrung in waagerechten oder senkrechten Bauteilen, bis 50 mm Durchm.**
Bohrung in waagerechten oder senkrechten Bauteilen, bis
Durchmesser 50 mm.
Menge: 5,000 St

**02.06.0003 Dichtungsmasse**
Dichtungsmasse für die Ringspaltabdichtung
einkomponentige, dampf- und wasserdichte Dichtungsmasse
für die Ringspaltabdichtung, zur Abdichtung des
Restspalt eines Leerrohrs mit Innendurchmesser ca. 92mm

Material:  Polyolefin
Farbe:  grau
Konsistenz:  pastös, standfest
Geruch:  geruchslos
Lösemittelgehalte:  lösemittelfrei
Verarbeitungstemperatur:  ca. + 5 ° C bis +35° C
Menge: 2,000 St

#### Abschnitt 02.07 KG444 BRANDSCHOTTUNGEN

*Hinweis*
Technische Vorbemerkungen

Zwischen den Brandabschnitten sind Decken- und
Wanddurch- brüche für Kabel und Leitungen so zu
verschließen, dass Feuer, Rauch und Temperatur im
Brandfall nicht übertragen werden. Dies gilt für die
gesamten Installationen.

- Es ist eine maximale Belegung von bis zu 60% der
Öffnungsgröße zulässig
- Die zu verarbeitenden Systeme müssen aus
intumeszierendem (im Brandfall aufschäumenden) Baustoff
  bestehen sowie staub- und faserfrei sein.
- Von einer Beschichtung mit dämmschichtbildenden
Mitteln der
  Kabel- und Kabelträger vor und hinter der Abschottung
ist
  abzusehen.
- Die Kabelträger müssen durch die Abschottung
hindurchgeführt werden dürfen.
- Eine Nachinstallation von Kabel und Rohren ohne
besondere
  Hilfsmittel muß gewährleistet sein. Die Materialien
müssen bei
  Installationsmaßnahmen wiederverwendbar sein.
  Die Materialien müssen für den Einsatz in leichten
Trennwänden sowie in Massivwänden und -decken zugelassen
sein.
- Das System muß für den temporären sowie permanenten
  Einbau zu verwenden sein.
- Kabel aller Art (außer Hohlleiterkabel) und
Durchmesser
  müssen durch das System abgeschottet werden können
- Bei Kombiabschottungen müssen brennbare Rohre ohne
den
  Aufsatz von zusätzlichen Manschetten durchgeführt
werden
  können
- Als Streckenisolierung muss die Verwendung Armaflex
  zugelassen sein
- von jedem Schott ist ein Foto mit
Kennzeichnungsschild  anzufertigen und mit der
Dokumentation zu übergeben
- Jede Kabelabschottung ist durch ein Schild dauerhaft
zu
  kennzeichnen. Das Schild muß neben der Abschottung an
der
  Wand bzw. unter der Decke befestigt sein. Das Schild
muß
  folgende Angaben enthalten:

- Name des Herstellers der Schottung
- Bezeichnung gemäß Zulassung
- Zulassung DIBt
- Datum der Herstellung des Schotts
- laufende Nummer der Schottung (Nach Vorgabe Bauherr)

Alle nachfolgenden Positionen beinhalten, wenn nicht
anders beschrieben, die Lieferung und betriebsfertige
Montage für Brandschutzdurchführungen.
Erforderliches Zubehör welches nicht ausdrücklich in
der Beschreibung erwähnt wird, ist einzukalkulieren.
Der Anbieter ist verpflichtet, die amtlichen Nachweise
für die von ihm angebotenen Brandschutzmaßnahmen
vorzulegen.

Amtliche Nachweise können sein:
- Allgemeine bauaufsichtliche Zulassung
- Prüfzeugnis
- Gutachtliche Stellungnahmen

*Hinweis*
Lieferung und Einbau aller Stoffe in abnahmereifer Form
einschließlich aller Nebenarbeiten.

*Hinweis*
Abschottung von Kabeldurchführungen S 30, nach DIN
4102, mit Kabelschott, bestehend aus:
Mineralwolleplatten und dem wasser- und
ölundurchlässigen Brandschutz-Coating, zum Einbau in
Massivwände, leichte Trennwände oder Massivdecken,
Schottdicke min. 60 mm
Abmessungen gemäß nachfolgender Positionen
komplett liefern und fachgerecht montieren.

Angebotenes Fabrikat:  '

....................................................'

  vom Bieter auszufüllen

**02.07.0001 Plattenschott S30, Größe bis 0,02 m²**
Menge: 2,000 St

*Hinweis*
Decken- oder Wandabschottungen von Kabeldurchführungen
S90 nach DIN 4102, als Schaumschott, mit Brandschutzschaum, zum Verschluss der Restöffnung zwischen den
Kabel und Leitungen und der Bauteillaibung in
Massivdecken oder Wänden F90, Bauteildicke bis 250 mm.

Angebotenes Fabrikat:  '

....................................................'

  vom Bieter auszufüllen

Angebotener Typ:  '

....................................................'

  vom Bieter auszufüllen

**02.07.0002 Schaumschott, Größe bis 0,02 m²**
Schaumschott, Größe bis 0,02 m², in waagerechten
Bauteilen
Menge: 3,000 St

**02.07.0003 Verschluss der Ringfuge bei Leitungsdurchführungen**
Verschluss der Ringfuge bei Leitungsdurchführungen von
Einzelkabel in massiven Bauteilen, Ausführung mit Dämmstoffbildner gemäß MLAR "Durchführung von Einzelkabel
in Einzelöffnungen", Ringfuge max. 10mm, System mit
Baustoffzulassung

Angebotenes Fabrikat:  '

....................................................'

  vom Bieter auszufüllen

Angebotener Typ:  '

....................................................'

  vom Bieter auszufüllen
Menge: 20,000 St

#### Abschnitt 02.08 KG445 ALLGEMEINBELEUCHTUNG

*Hinweis*
Technische Ausführungsbestimmungen

Für alle im Leistungsverzeichnis aufgeführten Leuchten
gelten folgende allgemeine technische Ausführungsbestimmungen:
Die Leuchten müssen zur Gewährleistung der elektrischen
und mechanischen Sicherheit das VDE-oder GS-Zeichen
tragen.
Alle Leuchten müssen gemäß den gültigen EG-Richtlinien
funkentstört sein und das Funkschutzzeichen, GS-Zeichen
tragen.
Sämtliche Leuchten sind anschlussfertig verdrahtet,
sofern nicht anders ausgewiesen, mit elektronischen
Vorschaltgeräten, zu liefern.

Die Leuchten haben folgenden Betriebsbedingungen zu
entsprechen:
Nennspannung 230 V, 50 Hz, Umgebungstemperatur 30°C

Zu beachten sind folgende Vorschriften:
DIN 57710/VDE 0710, DIN IEC 598/VDE 0711, VDE 0711,
VDE 0712 sowie VDE 0875 Teil 102

Die Leuchten müssen entsprechend gekennzeichnet sein,
damit ihre Eigenschaften und Herkunft jederzeit
identifiziert werden können.

Angaben:
- Hersteller
- Typ
- Nennspannung
- Nennleistung
- Kennzeichnung der Schutzart
- Symbol der Schutzklassen
- Brandschutzzeichen
- Funkschutzzeichen

Die Vorschriften des VdS (Vorschriften, Richtlinien und
Merkblätter des Verbandes der Sachversicherer) sowie
der Berufsgenossenschaft sind zu beachten.

1. Leuchtenkörper
-------------------------
Leuchtenkörper müssen durch entsprechende
Materialstärken, Konstruktionen und
Herstellungsverfahren ausreichend formstabil und
verwindungssteif sein.
Leuchtenkörper aus Stahlblech müssen innen und außen
mit hochwertigen, stoßfesten Kunstharzlacken
oberflächenvergütet sein.
Leuchten, die als durchgehendes Lichtband angeordnet
werden können, müssen stirnseitige Durchführungen oder
Ausbrechöffnungen aufweisen. Leuchtenkörper von
Leuchten für Kompakt-Leuchtstofflampen mit Sockeln G23
bzw. 2G11 müssen mit Lampenhaltern zur Fixierung der
Lampen im optischen System ausgerüstet sein.

2. Raster
-------------
Raster müssen selbsttätig in die elektrische
Schutzmaßnahme einbezogen sein, ohne dass Leitungen
zwischen Raster und Leuchtengehäuse anzuschließen sind.

Sie müssen ferner werkzeuglos beidseitig abgeklappt und
ausgehängt werden können. Rasterverschlüsse sowie zugehörige Befestigungsmittel wie z.B. Schrauben, Nieten,
Bügel, Scharniere und Hebel, dürfen bei eingesetztem
Raster nicht sichtbar sein.

3. Leuchtenwannen
--------------------------
Leuchtenwannen müssen aus hochwertigem, nicht
vergilbendem Polymethylmethacrylat (PMMA) bestehen und
aus einem Stück eckenstabil hergestellt sein.
Als Prismenwannen werden nur solche anerkannt, die nach
optischen Gesetzen berechnete Prismen mit exakter
Lichtlenkung aufweisen.

Vom Bieter ist zu bestätigen, dass für die Dauer von
mind. 5 Jahren nach Auslaufen des Leuchtenmodells
Ersatzteile geliefert werden können.

4. Elektrische Einbauteile und Verdrahtungen
-------------------------------------------------------
------
Alle elektrischen Einbauteile, wie Vorschaltgeräte,
Klemmen und Fassungen müssen das VDE- Zeichen tragen.
Fassungen müssen mit Lampenstift- Abstützung versehen
sein und mindestens der Temperaturklasse T100
entsprechen.
Leuchten, die als durchgehendes Lichtband angeordnet
werden können, müssen 5-polige Verbindungsklemmen bis
2,5 mm² aufweisen.
Für die Leitungsführung müssen entsprechende
Halterungen in den Leuchten vorhanden sein.
In allen Leuchten, die mehr als einen Lampenkreis
enthalten, müssen die Klemmen so ausgelegt sein, dass
die Lampenkreise für Serienschaltung werkzeuglos auf
mindestens zwei getrennte Außenleiter aufgeteilt werden
können.
Die innere Verdrahtung von Leuchten muss bis 105°C
wärmebe- ständig sein, zum Lieferumfang gehörende
Durchgangsver- drahtung muss ebenfalls diesen
Bedingungen genügen.
Bei Durchgangsverdrahtungen in Leuchten der Schutzart
IP 50 und höher müssen werkseitig Vorkehrungen zum
mechanischen Schutz der Leitungen und zur Erhaltung der
Leuchtenschutzart getroffen werden.

5. Vorschaltgeräte
------------------------
LED-Treiber und Elektronische Vorschaltgeräte (EVG)
müssen das VDE- Zeichen tragen.

6. Grundsätzliche Festlegungen
-------------------------------------------
Musterleuchten sind vom Auftragnehmer zu beschaffen, zu
montieren und wieder abzuholen; dem Bauherrn dürfen
dabei keine Kosten entstehen. In die Einzelpreise sind
Aufwendungen für lichttechnische Beratung,
Probebeleuchtung auf der Baustelle, sowie das Ermitteln
der genauen Stückzahl einzukalkulieren.

Vor der endgültigen Leuchtenbeschaffung muss ein
Koordinationsgespräch zwischen der Bauherrschaft, dem
Architekten und den beratenden Ingenieuren stattfinden.

Die im Leistungsverzeichnis angegebenen Stückzahlen
entsprechen dem momentanen Planungsstand, sind aber
u n v e r b i n d l i c h .

Sämtliche Klein- und Befestigungsmaterialien sind in
den Liefer- und Montagepreis einzurechnen.

Für die Leuchtmittel ist einheitlich - für alle
Leuchten - ein anerkanntes Markenfabrikat anzubieten.

Elektrische Betriebsmittel wie z.B. EVG`s, Trafos usw.,
die außerhalb der Leuchten in der abgehängten Decke
montiert werden müssen, müssen fachgerecht an der
Rohdecke, abgehängte Decke bzw. Leuchten, befestigt
werden. Die Kosten für das Befestigungsmaterial sind in
die EP einzurechnen.

7. Leuchtmittel
--------------------
Alle Leuchtmittel der geforderten Lichtfarbe sind
unbedingt aus einer Fertigungsreihe zu bestellen, um
Unterschiede in der Lichtfarbe auszuschließen. Lampen
mit unterschiedlichen Lichtfarben müssen vom
Auftragnehmer kostenlos ausge- tauscht werden. Die
Lichtfarbe ist nach Wunsch des Bauherren zu liefern.
Bei LED-Leuchten sollten die Platinen wenn möglich auswechselbar sein, sodass bei Versagen des Leuchtmittels
ein Wechsel möglich ist und nicht die komplette Leuchte
getauscht werden muss.
Farbabweichungen und Nachlassen des Lichtstromes mit
zu- nehmender Brenndauer sind auf das Mindestmaß zu
begrenzen.

Effizienz bei 30°C Umgebungstemperatur > = 100 lm/W
Systemausgangsleistung (LED + Optik + Treiber)

**02.08.0001 LED-Anbauleuchte (AB01)**
LED-Anbauleuchte, mit symmetrisch breit strahlender
Lichtstärkeverteilung, Anordnung als Einzelleuchte,
glasfaserverstärktem Polyesterharz, Farbton grau,
optisches System mit klarer PMMA- Abdeckwanne, außen
glatt, innen mit Längsprismen, mit elektronischem
Betriebsgerät, schaltbar.
Multi-Lumen-Ausführung mit 16fach einstellbarem
Leuchtenlichtstrom.

Abmessung:  (ca.): L= 1.257 mm, B = 102 mm, H = 91mm

Technische Daten:
Nennspannung:  230V/ 50Hz
Systemleistung:  49 W
Lichtquellen:  LED
Farbtemperatur:  4.000 K
Leuchtenlichtstrom:  6.500 lm / Stufe 16
Farbwiedergabe-Index:  CRI >80
LED-Lebensdauer:  50.000 Betriebsstunden
Schutzklasse:  I
Schutzart:  IP66
Schlagfestigkeit  IK03

Montagearbeiten müssen in einer Höhe von 3,5 - 5,5 m
durchgeführt werden, dies ist in den Einheitspreisen
einzukalkulieren.

Fabrikat der Planung  Trilux / OLEVEON Fit

oder gleichwertig

Angebotenes Fabrikat:  '

....................................................'

  vom Bieter auszufüllen

Angebotener Typ:  '

....................................................'

  vom Bieter auszufüllen
Menge: 22,000 St

**02.08.0002 LED-Anbauleuchte (AB02)**
LED-Anbauleuchte, mit symmetrisch breit strahlender
Lichtstärkeverteilung, Anordnung als Einzelleuchte,
glasfaserverstärktem Polyesterharz, Farbton grau,
optisches System mit klarer PMMA- Abdeckwanne, außen
glatt, innen mit Längsprismen, mit elektronischem
Betriebsgerät, schaltbar
Multi-Lumen-Ausführung mit 16fach einstellbarem
Leuchtenlichtstrom.

Abmessung:  (ca.): L= 1.257 mm, B = 102 mm, H = 91mm

Technische Daten:
Nennspannung:  230V/ 50Hz
Systemleistung:  15 W
Lichtquellen:  LED
Farbtemperatur:  4.000 K
Leuchtenlichtstrom:  2.100 lm / Stufe 1
Farbwiedergabe-Index:  CRI >80
LED-Lebensdauer:  50.000 Betriebsstunden
Schutzklasse:  I
Schutzart:  IP66
Schlagfestigkeit  IK03

Fabrikat der Planung  Trilux / OLEVEON Fit

oder gleichwertig

Angebotenes Fabrikat:  '

....................................................'

  vom Bieter auszufüllen

Angebotener Typ:  '

....................................................'

  vom Bieter auszufüllen
Menge: 2,000 St

**02.08.0003 Montagezubehör für vor beschriebene Leuchten**
Montagezubehör für vor beschriebene Leuchten AB02,
bestehend aus 2 Stück Bügel + 2 Stück Stahlband 1,0 m
lang,  rostfrei
Menge: 2,000 St

**02.08.0004 Leuchtenträgerschiene für AB01**
Leuchtenträgerschiene 50 mm x 50 mm, mit Speziallochung
im Boden und Seitenholm, zur Montage von Leuchten und
Führung von Kabeln und Leitungen, mit oben abgekantetem
Seitenholm zur Verstärkung und als Kantenschutz, inkl.
Kabelschutzringe, Aufhängebügel und Kette (min. 2,0 m
je Abhängepunkt).

Korrosionsschutz:  bandverzinkt nach DIN EN 10346

Seitenhöhe:  50 mm
Breite:  50 mm
Blechstärke:  1,5 mm
Tragfähigkeit:  2 kN/m bei Stützabstand 1,5m
Montagehöhe:  3,5 - 5 m

einschließlich Befestigungsmaterial in Einzellängen
liefern und montieren.

Montagearbeiten müssen in einer Höhe von 3,5 - 5,5 m
durchgeführt werden, dies ist in den Einheitspreisen
einzukalkulieren.
Menge: 95,000 m

#### Abschnitt 02.09 KG446 INNERER BLITZSCHUTZ

**02.09.0001 Miniverteiler, IP54, 6 PLE**
Miniverteiler, IP54,  6 PLE zur aP-Montage als
Kleinstverteiler aus Kunststoff,  UV-beständig
(wetterfest), geschlossener Deckel, plombierbar, zur
Aufnahme von 2 oder 4-poligen Ableitern einschl.
Reihenklemmen.
Menge: 1,000 St

**02.09.0002 Überspannungsableiter, für analoge Telefonleitung**
Überspannungsableiter, für analoge Telefonleitung
Modularer Überspannungsableiter für analoge
Telefonleitungen, 2 Signalkreise

Blitzstoßstrom:  5 kA
Nennableitstrom:  20 kA
Schutzpegel:  < 240 V
Nennstrom:  0,75 A
Montage auf Hutschiene 35 mm
Menge: 6,000 St

#### Abschnitt 02.10 KG446 EMV- UND ÜBERSPANNUNGSSCHUTZ; POTENTIALAUSGLEICH

*Hinweis*
VORBEMERKUNGEN

Entsprechend nach VDE 0100/DIN 57 100/540 : 707 sowie
VDE 0190 ist der Potentialausgleich durchzuführen.

Alle fest eingebauten, leitfähigen Teile, wie
Türrahmen, metallene Rohrleitungen und Apparaturen
aller Art, Zentralheizungen, Eisenkonstruktionen,
Unterkonstruktionen Doppelboden u.a., sind im Raum
selbst leitend miteinander und mit dem Schutzleiter zu
verbinden.

Der Verbindungsleiter muß einen Mindestquerschnitt von
6 mm² haben oder aus feuerverzinktem Bandstahl von
mindestens
2,5 mm Stärke (50 mm²) bestehen.

Soweit möglich, sollen auch nicht berührbare, in
Wänden, Decken oder Fußböden liegende metallische
Konstruktionen, Installationsrohre u.ä. in den
Potentialausgleich einbezogen werden.

*Hinweis*
Potentialausgleichsschienen gemäß DIN VDE 0100 Teil
410/540 und nach DIN EN 62305-3 (VDE 0185-305-3),
mit Beschriftung(en) maschinell, dauerhaft und
unverlierbar
einschließlich Anschluss aller Leitungen,
liefern und betriebsfertig montieren.

**02.10.0001 Potentialausgleichsschiene**
Potentialausgleichsschiene mit Reihenklemmsystem für
den Hauptpotentialausgleich nach DIN VDE 0100 Teil
410/540,
15 Teilungseinheiten, Schienenbock und Abdeckhaube aus
Kunststoff, Abdeckung plombierbar, Reihenklemmen St/gal
Zn
incl. aller Klemmen für Anschlüsse, einschl. Anschluss
aller Leitungen
- 7 Leiter 2,5 - 25 mm²,
- 2 Leiter 19 - 95 mm² oder oder 8 - 10 mm (Rd)
- 1 Leiter bis 30 x 4 mm(Fl)
Menge: 1,000 St

**02.10.0002 Potentialausgleichsschiene Mini**
Potentialausgleichsschiene für Kleinanlage
Potentialausgleichsschiene mit Reihenklemmsystem Mini
den Hauptpotentialausgleich nach DIN VDE 0100 Teil
410/540,
Schienenbock aus Messing, einschl. Anschluss aller
Leitungen
incl. Abdeckung
- 3 Leiter bis 6  mm²,
- 2 Leiter bis 16  mm²,
Menge: 1,000 St

**02.10.0003 Erdungsbandschellen 17,5 bis 48 mm**
Erdungsbandschellen nach VDE 0190/5.73, Band aus
V2A-Stahl, kompl. liefern und montieren, einschl.
Anschluß von Erdleiter (2 Stk.) für Rohre 17,5 bis 48
mm Durchmesser mit Erdleiteranschluß 2 x 6 mm².
Menge: 2,000 St

**02.10.0004 Mantelleitung NYM-J 1 x 4 mm²**
Mantelleitung NYM-J, 1 x 4 mm² mit grün/gelber
Aderisolierung, mit Abstandsschellen auf Putz oder auf
Steigetrasse, in Rohr, Installationskanal und
Installationsboden, einschließlich Klein- und
Befestigungsmaterial, liefern und verlegen.
Menge: 10,000 m

**02.10.0005 Wie vor, jedoch NYM-J 1 x 6 mm²**
Menge: 10,000 m

**02.10.0006 Wie vor, jedoch NYM-J 1 x 16 mm²**
Menge: 10,000 m

**02.10.0007 Aderleitungen HO7V-K 6 mm²**
Aderleitungen grün/gelb HO7V-V 6 mm²,
Aufbau entsprechend DIN 57281/VDE 0281,
betriebsfertig verlegt.
Menge: 10,000 m

**02.10.0008 Anschließen der Erdungsleitungen bis 1x6**
Anschließen der Erdungsleitungen bis 1 x 6 mm²
einschließlich Klein- und Befestigungsmaterial
Menge: 10,000 St

**02.10.0009 Anschließen Erdungsleitungen 1 x 10 - 1 x 25**
Anschließen der Erdungsleitungen 1 x 10 mm² - 1 x 25
mm²
einschließlich Klein- und Befestigungsmaterial
Menge: 5,000 St

#### Abschnitt 02.11 KG449 ARBEITEN AUF NACHWEIS

*Hinweis*
Eventuell anfallende Stundenlohnarbeiten auf Zeit- und
Material-nachweis durch Anordnung der Bauleitung.

Anzubieten sind (gemittelte)
Stundenlohnverrechnungssätze für folgende
Arbeitskräfte-Gruppen:

- Meister, Poliere und gleichgestellt
  (z.B. Spezialbaufacharbeiter, Baufacharbeiter,
Obermonteure,
  Monteure, Gesellen, Maschinenführer, Fahrer u.ä.
Fachkräfte)

- Werker, Helfer und gleichgestellt
  (z.B. Baufachwerker, Helfer, Hilfsmonteure,
Ungelernte,
  Angelernte)

- evtl. Auszubildende (unabhängig vom Ausbildungsjahr)

Mit den Stundenohnverrechnungssätzen sind abgegolten
sämtliche Aufwendungen, wie z.B. Lohn- und
Gehaltskosten (Tariflöhne einschl. etwaiger
Lohnzulagen, Lohnzuschläge und vermögenswirksamer
Leistungen), die Lohn- und Gehaltsnebenkosten (z.B.
Auslösungen, Wegegelder, Wegzeitentschädigungen,
Fahrkostenerstattungen), die Sozialkassenbeiträge, ggf.
die Winterbauumlagen, die Gemeinkostenanteile sowie der
Gewinn, jedoch ohne Umsatzsteuer. Für Aufsichtspersonal
wird keine Vergütung gewährt.

Zuschläge für etwaige Nacht-, Sonntags- und
Feiertagsarbeiten sind in die nachstehenden
Verrechnungssätze nicht einzu- kalkulieren.

In die Verrechnungssätze sind die Lohn- und
Gehaltskosten für die An- und Abfahrtszeiten
einzurechnen. Sie werden nicht gesondert vergütet.

In den Stundenlohnzetteln sind nur die auf de Baustelle
anfallenden Stunden anzugeben, nicht aber die
Wegezeiten.

Die Kosten für den Einsatz von Kleingeräten, Maschinen,
Werkzeugen oder sonstigen Geräten bis 400_
Anschaffungswert (netto) sowie die Kosten für den
Einsatz von Gerüsten, deren Arbeitsbühnen bis zu 2m
über Gelände oder Fußboden liegen, sind in die
Verrechnungssätze einzurechnen. Sie werden nicht
gesondert vergütet.

In diesem Zusammenhang ist anhand der Leistungen die
einzusetzende Berufsgruppe festzulegen.

**02.11.0001 Meister, Fachbauleiter und gleichgestellt**
Menge: 2,000 h

**02.11.0002 Fachkräfte und gleichgestellt**
Menge: 8,000 h

**02.11.0003 Hilfskräfte und gleichgestellt**
Menge: 2,000 h

#### Abschnitt 02.12 KG449 EINWEISUNG

*Hinweis*
Einweisung des Betreiberpersonals

Mindestens 12 Werktage vor der Einweisung schlägt der
Errichter der Anlage einen Termin für die Einweisung
vor und fordert vom Auftraggeber eine Liste mit den zur
Einweisung zu erwartenden Personen.

Grundlage für die Einweisung ist die Vorlage der
vollständigen Dokumentation sowie alle notwendigen
Sachverständigen- abnahmen mit Einzelprotokollen.

**02.12.0001 Einweisung**
Gesamteinweisung des Betreiberpersonals wie vorab
beschrieben, für 2 Personen incl.
Einweisungsbescheinigung
Menge: 1,000 PSCH

#### Abschnitt 02.13 KG449 BAUSTROMVERSORGUNG

*Hinweis*
Baustromversorgung

Die Baustromversorgung hat den
Arbeitsstätten-Richtlinien und
Unfallverhütungsvorschriften UVV zu entsprechen.
Nachweis zur Einfüllung der Arbeitsstätten-Richtlinien
und
Unfallverhütungsvorschriften UVV sind mit dem Angebot
abzugeben.
Auf die Einhaltung der arbeitsschutzrechtlichen
Vorschriften wird
hingewiesen, insbesondere auf
- die Vorgaben der Gelben Mappe der Bau BGen
- die BGV C22 Bauarbeiten
- die Angaben des SIGE-KO

Die vorgegebenen Leistungsdaten der nachfolgend
beschriebenen Baustromversorgungsanlage basieren auf
einer grob geschätzten Mindestanforderung für die
allgemeine Baustromversorgung während der Durchführung
des Gesamtprojekts.

Die komplette Baustromversorgungsanlage mit allen
Baustrom-Verteilerschränken ist nach den einschlägigen
VDE-Bestimmungen zu errichten und in den
vorgeschriebenen
Zeitabständen gemäß VDE und UVV "Elektrische Anlagen
und
Betriebsmittel" DGUV 203-006 zu überprüfen, die
regelmäßigen Prüfungen sind jeweils an allen
Baustrom-Verteilern schriftlich nach DGUV 203-006 5.3xx
zu dokumentieren, die zugehörigen Prüfprotokolle sind
anschließend in Kopie an die Objektüber- wachung zu
übergeben.

In den jeweiligen Positionen sind folgende
Dienstbarkeiten einzukalkulieren:

Der geplante Abbau der Baustromversorgungsanlage ist
mind. zwei Wochen vorher mit der Objektüberwachung
abzustimmen,

Verbrauchskosten werden direkt zwischen AG und
jeweiligem
Versorgungsunternehmen abgerechnet.

Elektrische Anlagen auf Baustellen (VDE 0100 Teil 704,
VBG 37) Betriebsmittel auf Baustellen müssen von
besonderen Speisepunkten aus versorgt werden. Als
Speisepunkte gelten
z. B. Baustromverteiler nach VDE 0612 sowie der
Baustelle besonders zugeordnete Abzweige vorhandener
ortsfester Verteilungen oder Transformatoren mit
Hausinstallationen oder
ähnlichen ortsfesten Anlagen. Die Anlage muss durch
einen oder mehrere jederzeit zugängliche Schalter frei
schaltbar sein.

Maschinen und Steuergeräte

Schalt- und Steuergeräte, Anlass- und Regelwiderstände
sowie
Transformatoren und Maschinen müssen, sofern sie
außerhalb von Schaltanlagen und Verteilern angeordnet
sind, mindestens der Schutzart IP43,
spritzwassergeschützt, entsprechen.
Sämtliche motorisch betriebenen Geräte und Maschinen
müssen zum In-und Außerbetriebsetzen durch zugeordnete
Schalter allpolig frei schaltbar sein. Diese Schalter
müssen an zugänglicher Stelle angeordnet und vom Stand
des Bedienenden aus leicht erreichbar sein. Es darf
auch keine
Behinderung durch Baustofflagerung auftreten.
Bei Elektrowerkzeugen genügt eine Abschaltung, die nur
eine Stilllegung der Geräte bewirkt. Das Freischalten
wird hierbei durch eine Steckvorrichtung erreicht.

Betriebssicherheit

Vor Inbetriebnahme der Anlage sind die
Schutzleiter-Schutz- maßnahmen, insbesondere an
aufgestellten Baustrom- verteilern, gegen zu hohe
Berührungsspannung zu prüfen. Es ist dabei zu
ermitteln, ob die Außenleiter und die Überstromschutzorgane richtig bemessen sind sowie auch, ob die
Außenleiter und die Schutzleiter die vorgeschriebenen
Querschnitte haben, einwandfrei verlegt und
angeschlossen sind.
Als Mindestquerschnitte sind bei geschützter Verlegung
2,5 mm Cu und bei ungeschützter Verlegung 10 mm² Cu zu
wählen.

Die Anlagen sind nach der Inbetriebnahme regelmäßig
durch eine unterwiesene Person zu kontrollieren und zu
protokollieren.
Dieses erfolgt durch besichtigen der Erdungsanlage,
Verteilungen und sonstigen Anlagenteilen. Bei
Großbaustellen ist in monatlichen Abständen die
elektrische Anlage wie vor der Inbetriebnahme zu
überprüfen, die entsprechenden Protokolle  sind der
Bauleitung vorzulegen und zu übergeben.

Besondere Hinweise für die Kalkulation

Die Leitungen sind auch bei provisorischer Verlegung
mit vorschriftsmäßigen Mitteln zu befestigen. Bei
beweglichen Leitungen ist an Einführungen auf
dauerhafte Zugentlastung zu achten.

In die Einheitspreise ist die gesamte Unterhaltung und
das Betreiben der Baustromanlage einschließlich
VDE-Prüfungen, ab Baustrom-NSHV, bis zum Bauende zu
berücksichtigen.

Desweiteren ist u. a. neben der Vorhaltung der
Installation auch pauschal das Nachbestücken der
defekten Leuchten sowie defekten Sicherungselemente und
das mehrmalige Um- klemmen der Zuleitungen an Leuchte,
Baustromverbrauchern, Verteilern etc. aufgrund
bauablauftechnischer Notwendigkeiten einzukalkulieren.
Als Reaktionszeit ist
1 Tag angesetzt. (Mo - Fr)

**02.13.0001 Baustrom-Verteiler**
Baustrom-Verteiler zur Nutzung durch den AN und alle
anderen am Bau beteiligten Firmen installieren, während
der Gesamtbaumaßnahme vor- und instandhalten sowie
regel- mäßig gemäß UVV "Elektrische Anlagen und
Betriebsmittel" und VDE überprüfen, einschI.
Durchführung und Protokollierung der DGUV-Prüfungen
(Vorhaltung gesonderte Pos.), anschließend wieder
demontieren und entfernen,
bestehend aus:

Baustrom-Verteiler (63 A/ 44 kVA), mit Standfuß
geeignet für Außenaufstellung, als zentraler Baustrom
-Hauptverteiler, mit Mindestausstattung*:
- 1  x Kabeleinführungen M 43  mit Zugentlastung
- 1 x Hauptsicherung als DH02-Lasttrenner 3-pol. (mit
32 A)
- Abgänge:
- 1 x RCD-Schutzschalter 4P 40A/30mA -B
- 1 x CEE-Anbaudose 32A 5P 400V
- 2 x CEE-Anbaudose 16A 5P 400V
- 3 x Schutzkontaktsteckdosen 16A 2P 230V mit je 1
Leitungsschutzschalter (MCB) 1P 16A -C-
- mit erforderlichem Sicherungs- und
Installationszubehör
- Erdung nach VDE (ausgeführt nach VDE 0100, 21 N,
  Profilerder, 2 m lang eintreiben, komplett mit
allem Zubehör,
  einschließlich Messung des Erdwiderstandes.)

*Inkl. Aufstellung auf dem Baugrundstück, exakte
Position ist vor Ort mit der Objektüberwachung
abzustimmen.
Baustrom-Hauptverteiler liefern, aufstellen und
anschließen.
Menge: 1,000 St

**02.13.0002 Vorhalten Baustrom-Verteiler, gesamte Bauphase**
Vorhalten Baustrom-Verteiler, während der Bauphase
vor- und instandhalten sowie regelmäßig nach VDE, UVV
und
DGVU überprüfen
Menge: 20,000 StWo

**02.13.0003 Baustellenbeleuchtung**
Baustellenbeleuchtung anbringen und entfernen, nach
Aufforderung durch die Bauleitung, einschl. Klemmdosen.

Einrichtung gem. Vorschriften insb. DIN 5035, DIN VDE
0108
sowie der UVV;
LED-Streifen 25 m / 230 V / 1.500 lm / 4.000-6.000 K/
12 W/m
IP 65
Einbauhöhe ca. 3,0 m,
Befestigung an Stahlbetondecke/-wand oder Mauerwerk,
einschl. Verkabelung und Anschluß an hierfür
vorzusehende
zusätzl. Verteiler, im Bereich der Treppen und
Gebäudezugänge sowie den Geschossflächen,
Beleuchtungsstärke min. 15 Lux.
Menge: 2,000 St

**02.13.0004 Vorhalten Baustellenbeleuchtung, gesamte Bauphase**
Vorhalten Baustellenbeleuchtung, während der  gesamte
Bauphase vor- und instandhalten sowie regelmäßige
Wartung.
Menge: 40,000 StWo

**02.13.0005 Verteilungsleitung zwischen HA und Baustromverteilung**
Verteilungsleitung H07RN-F 5G16 zwischen HA und
Baustromverteilung auf der Baustelle, verlegen im
Rohbau an Wänden oder am Boden, einschl.
Befestigungsmaterial, nach Abschluss der Baumaßnahme
fachgerecht Demontage und Abtransport.
Menge: 16,000 m

**02.13.0006 Vorhalten Verteilungsleitung H07RN-F 5G35**
Vorhalten Verteilungsleitung
Hauptverteiler-Endverteiler, während der gesamten
Bauphase vor- und instandhalten.
Menge: 320,000 mWo

**02.13.0007 Verteilungsleitung zwischenVerteiler und Leuchten H07RN-F 3G2,5**
Verteilungsleitung zwischen Verteiler und Leuchten auf
der Baustelle, verlegen im Rohbau an Wänden oder am
Boden, einschl. Befestigungsmaterial, nach Abschluss
der Baumaßnahme fachgerecht Demontage und Abtransport.
Menge: 75,000 m

**02.13.0008 Vorhalten Verteilungsleitung H07RN-F 3G2,5**
Vorhalten Verteilungsleitung zwischen Verteiler und
Leuchten, während der gesamten Bauphase vor- und
instandhalten.
Menge: 1500,000 mWo

**02.13.0009 Abzweigdose 85 x 85 mm**
Abzweigdose 85 x 85 mm, IP55, mit selbstdichtenden
Einführungsmembranen, Nennquerschnitt 2,5mm²,
außenliegende Befestigungsschellen, Anwendung im
Innenbereich, mit ca. 5 Klemmen 5x2,5mm²
Menge: 5,000 St

*Hinweis*
Montageart: Auf Putz, spritzwassergeschützt IP 44

*Hinweis*
Wasserdichtes Schaltermaterial mit großflächigen
Bedienelementen, Leitungseinführung unten und oben,
Gehäuseunterteil mit Erdungsklemme komplett montiert
und angeschlossen.

**02.13.0010 Wippschalter als Univ.-Aus-/Wechselsch.**
Wippschalter als Universal-Aus- und Wechselschalter,
Menge: 1,000 St

#### Abschnitt 02.14 KG449 DEMONTAGE ELT-ANLAGE

*Hinweis*
Allgemein

Im Gebäude ist in Vorbereitung des Projektes
Baufreiheit für notwendige Umbauarbeiten zu schaffen.

Die nachfolgenden Positionen beschreiben Leistungen,
welche
im Bestand ausgeführt werden.
Der erforderliche Mehraufwand für die Arbeiten im
Bestand ist in
die nachfolgenden Einheitspreise einzukalkulieren und
wird nicht gesondert vergütet.
Ein Großteil der Umbauarbeiten erfolgt in den
Betriebszeiten der
oben genannten Einrichtungen und erfordert eine genaue
Ab-
stimmung mit dem Nutzer.
Der Mehraufwand für Koordination und die Anpassung der
Arbeitszeiten ist in die Einheitspreise einzurechnen.

Durch den Erhalt eines Teils der bestehenden
Elektroanlage ist bei den Demontagearbeiten eine
Beschädigung zu vermeiden.
Der erforderliche Mehraufwand wird nicht gesondert
vergiitet
und ist einzukalkulieren.

Die Bauleitung ist vor Ausführung der Demontagen über
alle anfallenden Tätigkeiten in Art und Umfang in
Kenntnis zu setzen.

Es ist damit zu rechnen, dass die Arbeiten in mehreren
Arbeitsschritten ausgeführt werden müssen. Die Arbeitsschritte
sind mit der Bauleitung abzustimmen.
Eine gesonderte Vergütung erfolgt nicht.

Das demontierte Material wird Eigentum des
Auftragsnehmer und ist auf eine behördlich genehmigte
Deponie zu fahren. Alle anfallenden Gebühren trägt der
Auftragnehmer.
Es ist eine fachgerechte Sortierung und Entsorgung der
ein- zelnen Teile und Baustoffe durchzuführen. Die
Kosten für ein evtl. Genehmigungsverfahren sowie
Untersuchungen zur Bestimmung der
Schadstoffklassifizierung trägt der AN. Für sämtliche
Bauteile ist ein Entsorgungsnachweis vorzulegen.

Für Transportwege auf der Baustelle hat der
Auftragnehmer selbst zu sorgen, ebenfalls für
Lagerplätze und deren Unterhaltung. Die Kosten für den
An- und Abtransport aller für den Abbruch
erforderlichen Geräte, Maschinen, Förderanlagen,
Gerüste, Fahrzeuge, Werkzeuge, Baucontainer usw.,
einschl. Vorhaltung und Unterhaltung während der
gesamten Bauzeit, trägt der Auftragnehmer.

Es wird darauf hingewiesen, dass nur begrenzt
Abstellflächen für Container zur Verfügung stehen und
deshalb von einem wöchentlichen Abtransport auszugehen
ist.

Der Arbeitnehmer hat die Forderungen des Abfallbeseitigungsgesetzes und das Bundes-Immissions-Schutzgesetz
einzuhalten.

80% der Demontagearbeiten müssen in einer Höhe von 3,5
- 5,5 m durchgeführt werden, dies ist in den
Einheitspreisen einzukalkulieren.

*Hinweis*
Demontage Verteilerschränke

**02.14.0001 Demontage von SV-Verteiler 600 x 300 x 200**
Demontage von SV-Verteiler 600 x 300 x 200 mm,
Starkstromtechnik einschließlich aller Einbauten
Menge: 1,000 St

*Hinweis*
80% der Demontagearbeiten müssen in einer Höhe von
3,5 - 5,5 m durchgeführt werden, dies ist in den
Einheitspreisen einzukalkulieren.

Demontage Kabel und Leitungen
einschließlich Ausklemmen aus zu entsorgenden Geräten
und Verteilern

**02.14.0002 Kabel und Leitungen 3 x 1,5 bis 5 x 6 mm²**
Menge: 300,000 m

**02.14.0003 Kabel und Leitungen 5 x 10 bis 5 x 25 mm²**
Menge: 20,000 m

*Hinweis*
Demontage Installationsmaterial

**02.14.0004 Vorhandene**
Vorhandene Abzweigdosen aus Trennwänden,
Aufputz-Schalter, Taster, Aufputz-Steckdosen und
Telefondosen demontieren. Geräteunterteile abschrauben

Vor beschriebene Schalter und Steckdosen einschließlich
Rahmen, Abdeckungen und Unterteile demontieren und
entsorgen.
Menge: 25,000 St

**02.14.0005 Kunststoff-Rohr PG 13,5 - PG 36**
Kunststoff-Rohr PG 13,5 - PG 36 einschl. aller
Verbindungs-
und Befestigungsteile demontieren und entsorgen.
Menge: 250,000 m

**02.14.0006 Demontage Langfeldleuchten 1/2-lampig**
Demontage und ordnungsgemäße Entsorgung von
Langfeldleuchten, Anbau- und Pendelleuchten,
1/2-lampig,
inkl. Leuchtmittel und Kondensatoren
Menge: 12,000 St

#### Abschnitt 02.15 KG449 MONTAGEHILFEN

*Hinweis*
VORBEMERKUNGEN

Im Bereich der Halle wird die übliche Arbeitshöhe von
3,30 m überschritten.
Nachfolgende Positionen werden zur Ausführung der ELT-
Montagearbeiten in diesem Bereich benötigt.

Für die Abrechnung ist die Notwendigkeit der
Montagehilfen im Bautagebuch zu dokumentieren. Die
Abrechnung kann erst nach Freigabe durch die
Fachbauleitung erfolgen.

**02.15.0001 Selbstfahrende Scheren- Arbeitsbühne**
Selbstfahrende Scheren- Arbeitsbühne entsprechend den
Richtlinien der VOB, DIN 18 451, den Vorschriften der
DIN 4422 und den Sicherheitsbestimmungen der
Bauberufsgenossen- schaften für die Dauer einer
Arbeitswoche (5 AT) vorhalten, einschließlich
Verbringen zur Baustelle, Auf-, Um- und Abbau an der
Baustelle.

Plattformgröße:  ca. 2,60 x 0,8 m
Arbeitshöhe:  ca. 8,0m
Plattformhöhe:  ca. 6,0m
Bauhöhe:  max. 2,15m (auf Grund der  vorhandenen
Rohbauöffnungen ist  die Überschreitung der Bauhöhe
 nicht möglich)
Aufstellung:  im Gebäude
Menge: 6,000 St

*Hinweis*
HINWEIS:
Bei der Endmontage ist der vorhandene Boden durch
geeignete Maßnahmen vor Beschädigungen zu schützen.

**02.15.0002 Fahrgerüst, Arbeitshöhe 6,0 m**
Fahrgerüst entsprechend den Richtlinien der VOB, DIN 18
451, den Vorschriften der DIN 4422 und den
Sicherheitsbe- stimmungen der Bauberufsgenossenschaften
für die Dauer einer Arbeitswoche (5 AT) vorhalten,
einschließlich Verbringen zur Baustelle, Auf-, Um- und
Abbau an der Baustelle.

Plattformgröße:  ca. 2,80 x 0,75 m
Arbeitshöhe  ca. 6,0 m
Aufstellung:  im Gebäude
Menge: 6,000 St

### Bereich 03 KG450 SCHWACHSTROMINSTALLATION

#### Abschnitt 03.01 KG451 TELEKOMMUNIKATIONSANLAGEN

**03.01.0001 LSA Wandverteiler 30 DA abschließbar**
LSA Wandverteiler 30 DA abschließbar inkl. Montagewanne
zur Aufnahme von 3 Stück 10DA Leisten, 4
Kabeleinführungen
Maße (H x B x T):  ca. 175 x 165 x 92 mm
Material: Kunststoff
Menge: 1,000 St

**03.01.0002 10 DA LSA Trennleiste (weiß)**
10 DA LSA Trennleiste (weiß) zum Einbau auf
Montagewannen- Baureihe 2, ohne Farbcode, mit Ziffern
1...0 bedruckt
Menge: 1,000 St

**03.01.0003 Auflegen von 10DA Anschlusskabel mit Setzwerkzeug**
Menge: 1,000 St

USt %: 19,00
